# Revestimiento exterior de fachada ventilada, de tejido metálico con plaquetas

- Propiedad del archivo: CYPE Ingenieros S.A.
- Formato: FIEBDC-3/2016
- Programa: Generador de precios de la construcción. CYPE Ingenieros, S.A.
- Fecha: 09/02/2026
- Divisa: EUR
- Costes indirectos: 3 %
- IVA: 21 %

## F Fachadas y particiones

### FA Fachadas ventiladas

#### FAT Revestimiento exterior de tejidos metálicos

**FAT010** m² Revestimiento exterior de fachada ventilada, de tejido metálico con plaquetas.
Revestimiento exterior de fachada ventilada, de tejido metálico, formado por pletinas ensambladas con conectores, y plaquetas fijas de HPL, subestructura soporte de acero inoxidable AISI 316, compuesta de líneas de carga y de bloqueo, tornillos, tuercas y arandelas de acero inoxidable A4. Incluso anclajes químicos para la fijación de la subestructura soporte al paramento.
Criterio de valoración económica: El precio no incluye el aislamiento térmico.
Incluye: Replanteo. Fijación de la subestructura soporte al paramento. Colocación del tejido metálico. Colocación de los conectores de bloqueo. Resolución de puntos singulares.
Criterio de medición de proyecto: Superficie medida según documentación gráfica de Proyecto, sin deducir huecos menores de 1 m².
Criterio de medición de obra: Se medirá la superficie realmente ejecutada según especificaciones de Proyecto, sin deducir huecos menores de 1 m².

| Código | Ud | Descripción | Rendimiento | Precio | Importe |
|---|---|---|---|---|---|
| mt26btr050d | m² | Tejido metálico, formado por pletinas ensambladas con conectores, y plaquetas fijas de HPL, subestructura soporte de acero inoxidable AISI 316, compuesta de líneas de carga y de bloqueo, tornillos, tuercas y arandelas de acero inoxidable A4. (material) | 1.05 | 112.1 | 117.705 |
| mt26aaq010f | Ud | Anclaje químico compuesto por resina y varilla roscada de acero inoxidable A4-70, según UNE-EN ISO 3506-1; con tuerca y arandela, de 12 mm de diámetro. (material) | 4 | 4.9 | 19.600 |
| mo052 | h | Oficial 1ª montador de sistemas de fachadas prefabricadas. (mano de obra) | 0.693 | 24.64 | 17.076 |
| mo099 | h | Ayudante montador de sistemas de fachadas prefabricadas. (mano de obra) | 0.693 | 22.77 | 15.780 |
| % | % | Costes directos complementarios | 2 % | 170.161 | 3.403 |
|  |  | Costes directos |  |  | 173.564 |

Residuos:
- colocación: mt26btr050d; factor de residuo 0.0075

## Recursos

**mt26btr050d** m² Tejido metálico
Datos técnicos: Coste energético 812.625 MJ; Emisión de CO2 0.275 kg; Código LER 17 04 05; Masa del elemento 27.5 kg; Volumen 0.013095 m3

**mt26aaq010f** Ud Anclaje químico compuesto por resina y varilla roscada de acero inoxidable A4-70
Datos técnicos: Coste energético 15.987 MJ; Emisión de CO2 1.389 kg; Código LER 17 09 04; Masa del elemento 0.25 kg; Volumen 0.000167 m3
Residuos:
- embalaje: re150101 Envases de papel y cartón. (componente de residuo); rendimiento 0.002 kg; Código LER 15 01 01; Masa del elemento 1 kg; Volumen 0.001333 m3
- embalaje: re170203 Plástico. (componente de residuo); rendimiento 0.002 kg; Código LER 17 02 03; Masa del elemento 1 kg; Volumen 0.001667 m3
