# Fachada pesada de paneles alveolares prefabricados de hormigón pretensado

- Propiedad del archivo: CYPE Ingenieros S.A.
- Formato: FIEBDC-3/2016
- Programa: Generador de precios de la construcción. CYPE Ingenieros, S.A.
- Fecha: 26/06/2025
- Divisa: EUR
- Costes indirectos: 3 %
- IVA: 21 %

## F Fachadas y particiones

### FP Fachadas pesadas

#### FPP Paneles prefabricados de hormigón

**FPP030** m² Fachada pesada de paneles alveolares prefabricados de hormigón pretensado.
Cerramiento de fachada formado por paneles alveolares prefabricados de hormigón pretensado, de 16 cm de espesor, 1,2 m de anchura y 9 m de longitud máxima, con los bordes machihembrados, acabado liso, de color gris, dispuestos en posición horizontal, con inclusión o delimitación de huecos. Incluso colocación en obra de los paneles alveolares con ayuda de grúa autopropulsada, apuntalamientos, resolución del apoyo sobre la superficie superior de la cimentación, enlace de los paneles alveolares por las cabezas a las vigas de la estructura mediante conectores, y por los extremos a los pilares de la estructura y sellado de juntas con silicona neutra. Totalmente montado.
Incluye: Replanteo de los paneles alveolares. Colocación del cordón de caucho adhesivo. Posicionado de los paneles alveolares en su lugar de colocación. Aplomo y apuntalamiento de los paneles alveolares. Soldadura de los elementos metálicos de conexión. Sellado de juntas y retacado final con mortero de retracción controlada.
Criterio de medición de proyecto: Superficie medida según documentación gráfica de Proyecto, sin duplicar esquinas ni encuentros, deduciendo los huecos de superficie mayor de 3 m².
Criterio de medición de obra: Se medirá la superficie realmente ejecutada según especificaciones de Proyecto, sin duplicar esquinas ni encuentros, deduciendo los huecos de superficie mayor de 3 m².

| Código | Ud | Descripción | Rendimiento | Precio | Importe |
|---|---|---|---|---|---|
| mt12ppp010a | m² | Panel alveolar prefabricado de hormigón pretensado, de 16 cm de espesor, 1,2 m de anchura y 9 m de longitud máxima, con los bordes machihembrados, acabado liso, de color gris, para formación de cerramiento. Según UNE-EN 14992. (material) | 1 | 17.97 | 17.970 |
| mt12pph011 | kg | Masilla caucho-asfáltica para sellado en frío de juntas de paneles prefabricados de hormigón. (material) | 0.07 | 1.96 | 0.137 |
| mq07gte010c | h | Grúa autopropulsada de brazo telescópico con una capacidad de elevación de 30 t y 27 m de altura máxima de trabajo. (maquinaria) | 0.037 | 75.04 | 2.776 |
| mo050 | h | Oficial 1ª montador de paneles prefabricados de hormigón. (mano de obra) | 0.057 | 23.74 | 1.353 |
| mo097 | h | Ayudante montador de paneles prefabricados de hormigón. (mano de obra) | 0.057 | 21.94 | 1.251 |
| % | % | Costes directos complementarios | 2 % | 23.487 | 0.470 |
|  |  | Costes directos |  |  | 23.957 |

Residuos:
- colocación: mt12ppp010a; factor de residuo 0.0252
- colocación: mt12pph011 Masilla caucho-asfáltica para sellado en frío de juntas de paneles prefabricados de hormigón; factor de residuo 0.035

## Recursos

**mt12ppp010a** m² Panel alveolar prefabricado de hormigón pretensado
Datos técnicos: Coste energético 563.137 MJ; Emisión de CO2 66.351 kg; Código LER 17 01 01; Masa del elemento 368 kg; Volumen 0.245333 m3
Residuos:
- embalaje: re170201 Madera. (componente de residuo); rendimiento 0.561 kg; Código LER 17 02 01; Masa del elemento 1 kg; Volumen 0.000909 m3
- embalaje: re170203 Plástico. (componente de residuo); rendimiento 0.24 kg; Código LER 17 02 03; Masa del elemento 1 kg; Volumen 0.001667 m3

**mt12pph011** kg Masilla caucho-asfáltica para sellado en frío de juntas de paneles prefabricados de hormigón
Datos técnicos: Coste energético 57.585 MJ; Emisión de CO2 0.739 kg; Código LER 17 03 02; Masa del elemento 1 kg; Volumen 0.001 m3
Residuos:
- embalaje: re170203 Plástico; rendimiento 0.056 kg
