# Tubería para combustible líquido

- Propiedad del archivo: CYPE Ingenieros S.A.
- Formato: FIEBDC-3/2016
- Programa: Generador de precios de la construcción. CYPE Ingenieros, S.A.
- Fecha: 29/10/2025
- Divisa: EUR
- Costes indirectos: 3 %
- IVA: 21 %

## I Instalaciones

### IC Calefacción, refrigeración, climatización y A.C.S.

#### ICD Combustible líquido

**ICD100** m Tubería para combustible líquido.
Tubería para combustible líquido, colocada superficialmente y fijada al paramento, formada por tubo de acero negro, con soldadura longitudinal por resistencia eléctrica, serie M, de 1/2" DN 15 mm de diámetro y 2,6 mm de espesor. Incluso material auxiliar para montaje y sujeción a la obra, accesorios y piezas especiales colocados mediante soldadura eléctrica, y raspado y limpieza de óxidos, mano de imprimación antioxidante de al menos 50 micras de espesor. Totalmente montada, conexionada y probada.
Incluye: Replanteo y trazado. Raspado y limpieza de óxidos. Aplicación de imprimación antioxidante. Colocación y fijación de tubos, accesorios y piezas especiales. Realización de pruebas de servicio.
Criterio de medición de proyecto: Longitud medida según documentación gráfica de Proyecto.
Criterio de medición de obra: Se medirá la longitud realmente ejecutada según especificaciones de Proyecto.

| Código | Ud | Descripción | Rendimiento | Precio | Importe |
|---|---|---|---|---|---|
| mt08tan330b | Ud | Material auxiliar para montaje y sujeción a la obra de las tuberías de acero, de 1/2" DN 15 mm. (material) | 1 | 0.39 | 0.390 |
| mt08tan010be | m | Tubo de acero negro, con soldadura longitudinal por resistencia eléctrica, serie M, de 1/2" DN 15 mm de diámetro y 2,6 mm de espesor, según UNE-EN 10255, con el precio incrementado el 20% en concepto de accesorios y piezas especiales. (material) | 1 | 3.67 | 3.670 |
| mt27pfi030 | kg | Imprimación antioxidante con poliuretano. (material) | 0.008 | 9.35 | 0.075 |
| mo004 | h | Oficial 1ª calefactor. (mano de obra) | 0.395 | 23.74 | 9.377 |
| mo103 | h | Ayudante calefactor. (mano de obra) | 0.395 | 21.9 | 8.651 |
| % | % | Costes directos complementarios | 2 % | 22.163 | 0.443 |
|  |  | Costes directos |  |  | 22.606 |

Residuos:
- colocación: mt08tan010be; factor de residuo 0.035
- colocación: mt27pfi030 Imprimación antioxidante con poliuretano; factor de residuo 0.03

## Recursos

**mt08tan010be** m Tubo de acero negro
Datos técnicos: Coste energético 18.801 MJ; Emisión de CO2 0.684 kg; Código LER 17 04 05; Masa del elemento 1.21 kg; Volumen 0.000576 m3
Residuos:
- embalaje: re170201 Madera. (componente de residuo); rendimiento 0.011 kg; Código LER 17 02 01; Masa del elemento 1 kg; Volumen 0.000909 m3
- embalaje: re170203 Plástico. (componente de residuo); rendimiento 0.003 kg; Código LER 17 02 03; Masa del elemento 1 kg; Volumen 0.001667 m3

**mt27pfi030** kg Imprimación antioxidante con poliuretano
Datos técnicos: Coste energético 144.474 MJ; Emisión de CO2 7.014 kg; Código LER 17 09 04; Masa del elemento 1 kg; Volumen 0.000667 m3
Residuos:
- embalaje: re170203 Plástico; rendimiento 0.003 kg
