# Válvula de pie

- Propiedad del archivo: CYPE Ingenieros S.A.
- Formato: FIEBDC-3/2016
- Programa: Generador de precios de la construcción. CYPE Ingenieros, S.A.
- Fecha: 24/01/2025
- Divisa: EUR
- Costes indirectos: 3 %
- IVA: 21 %

## I Instalaciones

### IC Calefacción, refrigeración, climatización y A.C.S.

#### ICD Combustible líquido

**ICD130** Ud Válvula de pie.
Válvula de pie de doble clapeta, de latón y asiento de EPDM, para roscar, de 2". Totalmente montada, conexionada y probada.
Incluye: Replanteo. Conexión de la válvula de pie.
Criterio de medición de proyecto: Número de unidades previstas, según documentación gráfica de Proyecto.
Criterio de medición de obra: Se medirá el número de unidades realmente ejecutadas según especificaciones de Proyecto.

| Código | Ud | Descripción | Rendimiento | Precio | Importe |
|---|---|---|---|---|---|
| mt38dep008a | Ud | Válvula de pie de doble clapeta, de latón y asiento de EPDM, para roscar, de 2", con filtro de acero inoxidable. (material) | 1 | 85.94 | 85.940 |
| mo004 | h | Oficial 1ª calefactor. (mano de obra) | 0.165 | 23.74 | 3.917 |
| mo103 | h | Ayudante calefactor. (mano de obra) | 0.165 | 21.9 | 3.614 |
| % | % | Costes directos complementarios | 2 % | 93.471 | 1.869 |
|  |  | Costes directos |  |  | 95.340 |

## Recursos

**mt38dep008a** Ud Válvula de pie de doble clapeta, de latón y asiento de EPDM, para roscar, de 2", con filtro de acero inoxidable
Datos técnicos: Coste energético 1366.179 MJ; Emisión de CO2 96.790 kg
Residuos:
- embalaje: re150101 Envases de papel y cartón. (componente de residuo); rendimiento 0.072 kg; Código LER 15 01 01; Masa del elemento 1 kg; Volumen 0.001333 m3
