# Sistema de calefacción y refrigeración por techo radiante, con falso techo registrable

- Propiedad del archivo: CYPE Ingenieros S.A.
- Formato: FIEBDC-3/2016
- Programa: Generador de precios de la construcción. CYPE Ingenieros, S.A.
- Fecha: 21/05/2024
- Divisa: EUR
- Costes indirectos: 3 %
- IVA: 21 %

## I Instalaciones

### IC Calefacción, refrigeración, climatización y A.C.S.

#### ICE Emisores por agua para calefacción y refrigeración

**ICE020** m² Sistema de calefacción y refrigeración por techo radiante, con falso techo registrable.
Sistema de calefacción y refrigeración por techo radiante, compuesto por paneles refrigerantes, de grafito expandido, para falso techo registrable, de 1200x600 mm, con circuitos integrados de tubo de polietileno reticulado (PE-X) con barrera de oxígeno, de 10 mm de diámetro y 1,5 mm de espesor, tubería principal (desde el colector hasta la te de distribución) formada por tubo de polietileno reticulado (PE-Xa) con barrera de oxígeno y capa de protección de polietileno (PE) modificado, de 20 mm de diámetro exterior y 2 mm de espesor y tubería de distribución formada por tubo de polietileno reticulado (PE-Xa) con barrera de oxígeno, de 10 mm de diámetro exterior y 1,8 mm de espesor, suspendido del forjado con perfilería vista. Totalmente montado, conexionado y probado.
Criterio de valoración económica: El precio no incluye la estructura soporte.
Incluye: Colocación de los paneles. Replanteo de la tubería. Colocación y fijación de la tubería. Realización de pruebas de servicio.
Criterio de medición de proyecto: Superficie útil, medida según documentación gráfica de Proyecto.
Criterio de medición de obra: Se medirá la superficie realmente ejecutada según especificaciones de Proyecto.

| Código | Ud | Descripción | Rendimiento | Precio | Importe |
|---|---|---|---|---|---|
| mt38etu005a | Ud | Panel refrigerante, de grafito expandido, para falso techo registrable, de 1200x600 mm, con circuito integrado de tubo de polietileno reticulado (PE-X) con barrera de oxígeno, de 10 mm de diámetro y 1,5 mm de espesor, con capa de absorción acústica de fibra de vidrio y carcasa metálica blanca, Euroclase C-s2, d0 de reacción al fuego, según UNE-EN 13501-1. (material) | 1.389 | 126.63 | 175.889 |
| mt37tpu016a | m | Tubo de polietileno reticulado (PE-Xa) con barrera de oxígeno, de 10 mm de diámetro exterior y 1,8 mm de espesor, según UNE-EN ISO 15875-2. (material) | 0.1 | 1.79 | 0.179 |
| mt37tpu012g | m | Tubo de polietileno reticulado (PE-Xa) con barrera de oxígeno y capa de protección de polietileno (PE) modificado, de 20 mm de diámetro exterior y 2 mm de espesor, según UNE-EN ISO 15875-2. (material) | 0.1 | 2.96 | 0.296 |
| mt38etu030a | Ud | Racor de 10x10 mm de diámetro, para unión rápida entre paneles de techo refrigerante. (material) | 1 | 7.53 | 7.530 |
| mt38etu040a | Ud | Inserción para conexión de tubo de 10 mm de diámetro a racor. (material) | 2 | 1.86 | 3.720 |
| mt37tpu531b | Ud | Te con salida roscada hembra, de latón, de 20 mm x 1/2" x 20 mm. (material) | 1 | 8.99 | 8.990 |
| mt38etu037a | Ud | Racor con salida roscada macho, de latón, de 15 mm x 1/2". (material) | 1 | 11.08 | 11.080 |
| mt38etu035a | Ud | Manguito de 10x15 mm de diámetro. (material) | 1 | 11.34 | 11.340 |
| mo004 | h | Oficial 1ª calefactor. (mano de obra) | 0.109 | 22.74 | 2.479 |
| mo103 | h | Ayudante calefactor. (mano de obra) | 0.054 | 20.98 | 1.133 |
| % | % | Costes directos complementarios | 2 % | 222.636 | 4.453 |
|  |  | Costes directos |  |  | 227.089 |

Residuos:
- colocación: mt37tpu016a; factor de residuo 0.0275111
- colocación: mt37tpu012g; factor de residuo 0.0275049

## Recursos

**mt37tpu016a** m Tubo de polietileno reticulado (PE-Xa) con barrera de oxígeno
Datos técnicos: Coste energético 4.360 MJ; Emisión de CO2 0.216 kg; Código LER 17 02 03; Masa del elemento 0.045 kg; Volumen 0.000075 m3

**mt37tpu012g** m Tubo de polietileno reticulado (PE-Xa) con barrera de oxígeno y capa de protección de polietileno (PE) modificado
Datos técnicos: Coste energético 9.979 MJ; Emisión de CO2 0.495 kg; Código LER 17 02 03; Masa del elemento 0.103 kg; Volumen 0.000172 m3
