# Sistema de calefacción y refrigeración por pared radiante

- Propiedad del archivo: CYPE Ingenieros S.A.
- Formato: FIEBDC-3/2016
- Programa: Generador de precios de la construcción. CYPE Ingenieros, S.A.
- Fecha: 09/02/2026
- Divisa: EUR
- Costes indirectos: 3 %
- IVA: 21 %

## I Instalaciones

### IC Calefacción, refrigeración, climatización y A.C.S.

#### ICE Emisores por agua para calefacción y refrigeración

**ICE025** m² Sistema de calefacción y refrigeración por pared radiante.
Sistema de calefacción y refrigeración por pared radiante, compuesto por paneles radiantes de yeso laminado, con circuitos integrados de tubo de polietileno reticulado (PE-Xa) con barrera de oxígeno, de 9,9 mm de diámetro y 1,1 mm de espesor, de 800x625x15 mm y tubería de distribución formada por tubo de polietileno reticulado (PE-Xa) con barrera de oxígeno y capa de protección de polietileno (PE) modificado, de 20 mm de diámetro exterior y 2 mm de espesor. Incluso elementos de montaje y demás accesorios necesarios para su correcto funcionamiento. Totalmente montado, conexionado y probado.
Incluye: Replanteo de los ejes de la estructura metálica. Nivelación y atornillado de los perfiles de la estructura metálica. Colocación y atornillado de los paneles. Tratamiento de juntas. Replanteo de la tubería de distribución. Colocación y fijación de la tubería. Conexionado de los paneles con la tubería de distribución y entre ellos. Conexionado de la tubería de distribución con el colector. Realización de pruebas de servicio.
Criterio de medición de proyecto: Superficie útil, medida según documentación gráfica de Proyecto.
Criterio de medición de obra: Se medirá la superficie realmente ejecutada según especificaciones de Proyecto.

| Código | Ud | Descripción | Rendimiento | Precio | Importe |
|---|---|---|---|---|---|
| mt12psg050c | m | Maestra 60/27 de chapa de acero galvanizado, de 60 mm de anchura, según UNE-EN 14195. (material) | 3.2 | 0.84 | 2.688 |
| mt38etu200a | m² | Panel radiante de yeso laminado, con circuito integrado de tubo de polietileno reticulado (PE-Xa) con barrera de oxígeno, de 9,9 mm de diámetro y 1,1 mm de espesor, de 800x625x15 mm, para sistema de calefacción y refrigeración por pared y techo radiante, para fijación con tornillos sobre estructura metálica. (material) | 1 | 202.04 | 202.040 |
| mt38etu210a | Ud | Tornillo para la fijación de panel de sistema de calefacción y refrigeración por pared y techo radiante a estructura metálica, de 33 mm de longitud. (material) | 15 | 0.05 | 0.750 |
| mt38etu211a | m | Cinta para juntas entre paneles de sistema de calefacción y refrigeración por pared y techo radiante. (material) | 0.45 | 27.13 | 12.209 |
| mt38etu212a | kg | Mortero para juntas entre paneles de sistema de calefacción y refrigeración por pared y techo radiante. (material) | 0.7 | 32.44 | 22.708 |
| mt38etu108a | Ud | Te de latón, de 20x9,9x20 mm, sistema de unión Quick and Easy, incluso anillos. (material) | 1 | 14.75 | 14.750 |
| mt37tpu012g | m | Tubo de polietileno reticulado (PE-Xa) con barrera de oxígeno y capa de protección de polietileno (PE) modificado, de 20 mm de diámetro exterior y 2 mm de espesor, según UNE-EN ISO 15875-2. (material) | 0.1 | 3.79 | 0.379 |
| mo004 | h | Oficial 1ª calefactor. (mano de obra) | 0.218 | 24.64 | 5.372 |
| mo103 | h | Ayudante calefactor. (mano de obra) | 0.218 | 22.73 | 4.955 |
| % | % | Costes directos complementarios | 2 % | 265.851 | 5.317 |
|  |  | Costes directos |  |  | 271.168 |

Residuos:
- colocación: mt12psg050c Maestra 60/27 de chapa de acero galvanizado, de 60 mm de anchura, según UNE-EN 14195; factor de residuo 0.0188
- colocación: mt38etu200a; factor de residuo 0.0045
- colocación: mt38etu210a; factor de residuo 0.005
- colocación: mt38etu212a Mortero para juntas entre paneles de sistema de calefacción y refrigeración por pared y techo radiante; factor de residuo 0.035
- colocación: mt37tpu012g; factor de residuo 0.0165049

## Recursos

**mt12psg050c** m Maestra 60/27 de chapa de acero galvanizado, de 60 mm de anchura, según UNE-EN 14195
Datos técnicos: Coste energético 70.757 MJ; Emisión de CO2 2.170 kg; Código LER 17 04 05; Masa del elemento 0.53 kg; Volumen 0.000252 m3
Residuos:
- embalaje: re170203 Plástico. (componente de residuo); rendimiento 0.005 kg; Código LER 17 02 03; Masa del elemento 1 kg; Volumen 0.001667 m3

**mt38etu200a** m² Panel radiante de yeso laminado
Datos técnicos: Coste energético 756.840 MJ; Emisión de CO2 21.177 kg; Código LER 17 08 02; Masa del elemento 14 kg; Volumen 0.014 m3
Residuos:
- embalaje: re170203 Plástico; rendimiento 0.015 kg

**mt38etu210a** Ud Tornillo para la fijación de panel de sistema de calefacción y refrigeración por pared y techo radiante a estructura
Datos técnicos: Coste energético 0.093 MJ; Emisión de CO2 0.005 kg; Código LER 17 04 05; Masa del elemento 0.0066 kg; Volumen 0.000003 m3
Residuos:
- embalaje: re150101 Envases de papel y cartón. (componente de residuo); rendimiento 0.001 kg; Código LER 15 01 01; Masa del elemento 1 kg; Volumen 0.001333 m3

**mt38etu212a** kg Mortero para juntas entre paneles de sistema de calefacción y refrigeración por pared y techo radiante
Datos técnicos: Coste energético 8.468 MJ; Emisión de CO2 0.620 kg; Código LER 17 09 04; Masa del elemento 1 kg; Volumen 0.000667 m3
Residuos:
- embalaje: re150101 Envases de papel y cartón; rendimiento 0.021 kg
- embalaje: re170201 Madera. (componente de residuo); rendimiento 0.006 kg; Código LER 17 02 01; Masa del elemento 1 kg; Volumen 0.000909 m3
- embalaje: re170203 Plástico; rendimiento 0.009 kg

**mt37tpu012g** m Tubo de polietileno reticulado (PE-Xa) con barrera de oxígeno y capa de protección de polietileno (PE) modificado
Datos técnicos: Coste energético 12.698 MJ; Emisión de CO2 0.419 kg; Código LER 17 02 03; Masa del elemento 0.103 kg; Volumen 0.000172 m3
Residuos:
- embalaje: re150101 Envases de papel y cartón; rendimiento 0.005 kg
- embalaje: re170201 Madera; rendimiento 0.015 kg
- embalaje: re170203 Plástico; rendimiento 0.001 kg
