# Grupo hidráulico solar

- Propiedad del archivo: CYPE Ingenieros S.A.
- Formato: FIEBDC-3/2016
- Programa: Generador de precios de la construcción. CYPE Ingenieros, S.A.
- Fecha: 24/01/2025
- Divisa: EUR
- Costes indirectos: 3 %
- IVA: 21 %

## I Instalaciones

### IC Calefacción, refrigeración, climatización y A.C.S.

#### ICS Sistemas de conducción de agua

**ICS051** Ud Grupo hidráulico solar.
Grupo hidráulico solar, formado por bomba de circulación con variador de frecuencia con 3 sondas de temperatura (Pt100) con vainas, 2 salidas de relé, pantalla digital para consulta de las temperaturas del captador solar y del depósito y de la ganancia solar, protección antihielo, registros de las temperaturas máxima y mínima del captador solar y de los tanques de almacenaje, sensores conectables para facilitar su instalación y función inteligente para calentamiento de piscinas o A.C.S., caudalímetro, válvula de seguridad, manómetro, válvulas de llenado y vaciado, tubos flexibles con aislamiento y carcasa para aislamiento térmico.
Incluye: Replanteo. Colocación. Conexionado. Comprobación de su correcto funcionamiento.
Criterio de medición de proyecto: Número de unidades previstas, según documentación gráfica de Proyecto.
Criterio de medición de obra: Se medirá el número de unidades realmente ejecutadas según especificaciones de Proyecto.

| Código | Ud | Descripción | Rendimiento | Precio | Importe |
|---|---|---|---|---|---|
| mt38cst070a | Ud | Grupo hidráulico solar, formado por bomba de circulación con variador de frecuencia con 3 sondas de temperatura (Pt100) con vainas, 2 salidas de relé, pantalla digital para consulta de las temperaturas del captador solar y del depósito y de la ganancia solar, protección antihielo, registros de las temperaturas máxima y mínima del captador solar y de los tanques de almacenaje, sensores conectables para facilitar su instalación y función inteligente para calentamiento de piscinas o A.C.S., caudalímetro, válvula de seguridad, manómetro, válvulas de llenado y vaciado, tubos flexibles con aislamiento y carcasa para aislamiento térmico. (material) | 1 | 633.75 | 633.750 |
| mo004 | h | Oficial 1ª calefactor. (mano de obra) | 0.324 | 23.74 | 7.692 |
| mo103 | h | Ayudante calefactor. (mano de obra) | 0.324 | 21.9 | 7.096 |
| % | % | Costes directos complementarios | 2 % | 648.538 | 12.971 |
|  |  | Costes directos |  |  | 661.509 |

## Recursos

**mt38cst070a** Ud Grupo hidráulico solar
Datos técnicos: Coste energético 0.855 MJ; Emisión de CO2 1.345 kg
Residuos:
- embalaje: re150101 Envases de papel y cartón. (componente de residuo); rendimiento 1.582 kg; Código LER 15 01 01; Masa del elemento 1 kg; Volumen 0.001333 m3
