# Bloque de seguridad para caldera

- Propiedad del archivo: CYPE Ingenieros S.A.
- Formato: FIEBDC-3/2016
- Programa: Generador de precios de la construcción. CYPE Ingenieros, S.A.
- Fecha: 26/06/2025
- Divisa: EUR
- Costes indirectos: 3 %
- IVA: 21 %

## I Instalaciones

### IC Calefacción, refrigeración, climatización y A.C.S.

#### ICS Sistemas de conducción de agua

**ICS125** Ud Bloque de seguridad para caldera.
Bloque de seguridad para caldera, con cuerpo de latón, formado por válvula de seguridad tarada a 3 bar, purgador automático de aire con válvula de retención, manómetro con escala de 0 a 4 bar y conexión hembra de 1" de diámetro. Incluso elementos de montaje y accesorios necesarios para su correcto funcionamiento.
Incluye: Replanteo. Conexionado y comprobación de su correcto funcionamiento.
Criterio de medición de proyecto: Número de unidades previstas, según documentación gráfica de Proyecto.
Criterio de medición de obra: Se medirá el número de unidades realmente ejecutadas según especificaciones de Proyecto.

| Código | Ud | Descripción | Rendimiento | Precio | Importe |
|---|---|---|---|---|---|
| mt38alb750a | Ud | Bloque de seguridad para caldera, con cuerpo de latón, formado por válvula de seguridad tarada a 3 bar, purgador automático de aire con válvula de retención, manómetro con escala de 0 a 4 bar y conexión hembra de 1" de diámetro. (material) | 1 | 71.86 | 71.860 |
| mt38www012 | Ud | Material auxiliar para instalaciones de calefacción y A.C.S. (material) | 0.1 | 2.1 | 0.210 |
| mo004 | h | Oficial 1ª calefactor. (mano de obra) | 0.108 | 23.74 | 2.564 |
| mo103 | h | Ayudante calefactor. (mano de obra) | 0.108 | 21.9 | 2.365 |
| % | % | Costes directos complementarios | 2 % | 76.999 | 1.540 |
|  |  | Costes directos |  |  | 78.539 |

## Recursos

**mt38alb750a** Ud Bloque de seguridad para caldera
Datos técnicos: Coste energético 0.039 MJ; Emisión de CO2 0.061 kg
Residuos:
- embalaje: re150101 Envases de papel y cartón. (componente de residuo); rendimiento 0.072 kg; Código LER 15 01 01; Masa del elemento 1 kg; Volumen 0.001333 m3
