# Canal protectora para alojamiento de cables eléctricos y de telecomunicación

- Propiedad del archivo: CYPE Ingenieros S.A.
- Formato: FIEBDC-3/2016
- Programa: Generador de precios de la construcción. CYPE Ingenieros, S.A.
- Fecha: 24/01/2025
- Divisa: EUR
- Costes indirectos: 3 %
- IVA: 21 %

## I Instalaciones

### IE Eléctricas

#### IEO Canalizaciones

**IEO030** m Canal protectora para alojamiento de cables eléctricos y de telecomunicación.
Canal protectora de PVC, color gris RAL 7035, de 16x16 mm, propiedades eléctricas: aislante, no propagador de la llama, con grados de protección IP4X e IK08, estable frente a los rayos UV y con buen comportamiento a la intemperie y frente a la acción de los agentes químicos, con 1 compartimento.
Incluye: Replanteo. Colocación y fijación.
Criterio de medición de proyecto: Longitud medida según documentación gráfica de Proyecto.
Criterio de medición de obra: Se medirá la longitud realmente ejecutada según especificaciones de Proyecto.

| Código | Ud | Descripción | Rendimiento | Precio | Importe |
|---|---|---|---|---|---|
| mt35une101aa | m | Canal protectora de PVC, color gris RAL 7035, de 16x16 mm, propiedades eléctricas: aislante, no propagador de la llama, con grados de protección IP4X e IK08, estable frente a los rayos UV y con buen comportamiento a la intemperie y frente a la acción de los agentes químicos, según UNE-EN 50085-1, suministrada en tramos de 2 m de longitud, con film de protección, para alojamiento de cables eléctricos y de telecomunicación. (material) | 1 | 2.31 | 2.310 |
| mo003 | h | Oficial 1ª electricista. (mano de obra) | 0.107 | 23.74 | 2.540 |
| mo102 | h | Ayudante electricista. (mano de obra) | 0.054 | 21.9 | 1.183 |
| % | % | Costes directos complementarios | 2 % | 6.033 | 0.121 |
|  |  | Costes directos |  |  | 6.154 |

Residuos:
- colocación: mt35une101aa; factor de residuo 0.022

## Recursos

**mt35une101aa** m Canal protectora de PVC
Datos técnicos: Coste energético 14.616 MJ; Emisión de CO2 1.610 kg; Código LER 17 02 03; Masa del elemento 0.33 kg; Volumen 0.00055 m3
