# Bote sifónico de polipropileno con carga mineral, insonorizado, dBlue FTRAP "JIMTEN", de 110 mm de diámetro, con tapa ciega de acero inoxidable, colocado superficialmente bajo el forjado

- Propiedad del archivo: CYPE Ingenieros S.A.
- Formato: FIEBDC-3/2016
- Programa: Generador de precios de la construcción. CYPE Ingenieros, S.A.
- Fecha: 01/06/2021
- Divisa: EUR
- Costes indirectos: 3 %
- IVA: 21 %

## I Instalaciones

### IS Evacuación de aguas

#### ISD Derivaciones individuales

**ISD008** Ud Bote sifónico de polipropileno con carga mineral, insonorizado, dBlue FTRAP "JIMTEN", de 110 mm de diámetro, con tapa ciega de acero inoxidable, colocado superficialmente bajo el forjado.
Bote sifónico de polipropileno con carga mineral, insonorizado, dBlue FTRAP "JIMTEN", de 110 mm de diámetro, con cuatro entradas de 40 mm de diámetro y una salida de 40 mm de diámetro, con tapa ciega de acero inoxidable, colocado superficialmente bajo el forjado. Incluso prolongador.

| Código | Ud | Descripción | Rendimiento | Precio | Importe |
|---|---|---|---|---|---|
| mt36boj020d | Ud | Bote sifónico de polipropileno con carga mineral, insonorizado, dBlue FTRAP "JIMTEN", de 110 mm de diámetro, con cuatro entradas de 40 mm de diámetro y una salida de 40 mm de diámetro, con tapa ciega de acero inoxidable. (material) | 1 | 20.19 | 20.190 |
| mt36boj025b | Ud | Tubo de polipropileno con carga mineral, para prolongación de bote sifónico dBlue "JIMTEN", de 110 mm de diámetro y de 500 mm de altura. (material) | 1 | 9.73 | 9.730 |
| mo008 | h | Oficial 1ª fontanero. (mano de obra) | 0.27 | 19.56 | 5.281 |
| mo107 | h | Ayudante fontanero. (mano de obra) | 0.135 | 18.01 | 2.431 |
| % | % | Costes directos complementarios | 2 % | 37.632 | 0.753 |
|  |  | Costes directos |  |  | 38.385 |

Residuos:
- colocación: mt36boj020d; factor de residuo 0.0256617
- colocación: mt36boj025b; factor de residuo 0.0270973

## Recursos

**mt36boj020d** Ud Bote sifónico de polipropileno con carga mineral
Datos técnicos: Coste energético 64.487 MJ; Emisión de CO2 2.039 kg; Código LER 17 02 03; Masa del elemento 0.733 kg; Volumen 0.001222 m3
Residuos:
- embalaje: re150101 Envases de papel y cartón. (componente de residuo); rendimiento 0.036 kg; Código LER 15 01 01; Masa del elemento 1 kg; Volumen 0.001333 m3

**mt36boj025b** Ud Tubo de polipropileno con carga mineral
Datos técnicos: Coste energético 62.376 MJ; Emisión de CO2 1.973 kg; Código LER 17 02 03; Masa del elemento 0.709 kg; Volumen 0.001182 m3
Residuos:
- embalaje: re150101 Envases de papel y cartón; rendimiento 0.035 kg
