# Armazón metálico para puerta corredera de madera

- Propiedad del archivo: CYPE Ingenieros S.A.
- Formato: FIEBDC-3/2016
- Programa: Generador de precios de la construcción. CYPE Ingenieros, S.A.
- Fecha: 21/05/2024
- Divisa: EUR
- Costes indirectos: 3 %
- IVA: 21 %

## L Carpintería, cerrajería, vidrios y protecciones solares

### LP Puertas interiores

#### LPM De madera

**LPM020** Ud Armazón metálico para puerta corredera de madera.
Armazón metálico de chapa grecada, preparado para alojar la hoja de una puerta corredera simple, de madera, de 60x200 cm y 4 cm de espesor máximo de hoja, con malla metálica, de mayor altura y anchura que el armazón, para el refuerzo del encuentro entre el armazón y la pared, fijada al armazón con clips; colocación en pared de fábrica para revestir con mortero o con yeso, de 9 cm de espesor total, incluyendo la fábrica y el revestimiento.
Incluye: Montaje y colocación del armazón con los distanciadores en sus alojamientos. Nivelación y fijación a la pared con pelladas de mortero o yeso. Fijación sobre el pavimento mediante atornillado. Rejuntado. Fijación de la malla al armazón mediante clips.
Criterio de medición de proyecto: Número de unidades previstas, según documentación gráfica de Proyecto.
Criterio de medición de obra: Se medirá el número de unidades realmente ejecutadas según especificaciones de Proyecto.

| Código | Ud | Descripción | Rendimiento | Precio | Importe |
|---|---|---|---|---|---|
| mt22amy010aaa | Ud | Armazón metálico de chapa grecada, preparado para alojar la hoja de una puerta corredera simple, de madera, de 60x200 cm y 4 cm de espesor máximo de hoja, con malla metálica, de mayor altura y anchura que el armazón, para el refuerzo del encuentro entre el armazón y la pared y clips para su fijación al armazón; para colocar en pared de fábrica para revestir con mortero o con yeso, de 9 cm de espesor total, incluyendo la fábrica y el revestimiento; con raíl superior, guía inferior y accesorios. (material) | 1 | 192.06 | 192.060 |
| mo020 | h | Oficial 1ª construcción. (mano de obra) | 1.195 | 22.13 | 26.445 |
| mo077 | h | Ayudante construcción. (mano de obra) | 1.195 | 21.02 | 25.119 |
| % | % | Costes directos complementarios | 2 % | 243.624 | 4.872 |
|  |  | Costes directos |  |  | 248.496 |
