# Aislamiento acústico a ruido aéreo, en tabique de placas, con paneles entre montantes y láminas viscoelásticas entre placas

- Propiedad del archivo: CYPE Ingenieros S.A.
- Formato: FIEBDC-3/2016
- Programa: Generador de precios de la construcción. CYPE Ingenieros, S.A.
- Fecha: 21/05/2024
- Divisa: EUR
- Costes indirectos: 3 %
- IVA: 21 %

## N Aislamientos e impermeabilizaciones

### NB Aislamientos acústicos

#### NBP Particiones

**NBP022** m² Aislamiento acústico a ruido aéreo, en tabique de placas, con paneles entre montantes y láminas viscoelásticas entre placas.
Aislamiento acústico a ruido aéreo, en tabique de placas, realizado con panel semirrígido de lana mineral, espesor 45 mm, según UNE-EN 13162, colocado entre los montantes de la estructura portante; y lámina viscoelástica de alta densidad, de 2 mm de espesor, adherida entre las placas con adhesivo de cloropreno, de base solvente monocomponente.
Incluye: Corte del aislamiento a colocar entre los montantes. Colocación del aislamiento entre los montantes. Corte del aislamiento a colocar sobre la placa. Aplicación del adhesivo. Colocación del aislamiento en la placa ya montada.
Criterio de medición de proyecto: Superficie medida según documentación gráfica de Proyecto.
Criterio de medición de obra: Se medirá la superficie realmente ejecutada según especificaciones de Proyecto.

| Código | Ud | Descripción | Rendimiento | Precio | Importe |
|---|---|---|---|---|---|
| mt16lra060b | m² | Panel semirrígido de lana mineral, espesor 45 mm, según UNE-EN 13162, Euroclase A1 de reacción al fuego según UNE-EN 13501-1 y factor de resistencia a la difusión del vapor de agua 1. (material) | 1.05 | 5.74 | 6.027 |
| mt16npg030a | m² | Lámina viscoelástica de alta densidad, de 2 mm de espesor; con 65 dB de índice global de reducción acústica, Rw. (material) | 2.1 | 4.06 | 8.526 |
| mt18dww020a | l | Adhesivo de cloropreno, de base solvente monocomponente. (material) | 0.3 | 6.61 | 1.983 |
| mo054 | h | Oficial 1ª montador de aislamientos. (mano de obra) | 0.219 | 22.74 | 4.980 |
| mo101 | h | Ayudante montador de aislamientos. (mano de obra) | 0.219 | 21.02 | 4.603 |
| % | % | Costes directos complementarios | 2 % | 26.119 | 0.522 |
|  |  | Costes directos |  |  | 26.641 |

Residuos:
- colocación: mt16lra060b; factor de residuo 0.048
- colocación: mt16npg030a Lámina viscoelástica de alta densidad, de 2 mm de espesor; con 65 dB de índice global de reducción acústica, Rw; factor de residuo 0.07

## Recursos

**mt16lra060b** m² Panel semirrígido de lana mineral
Datos técnicos: Coste energético 49.135 MJ; Emisión de CO2 1.330 kg; Código LER 17 06 04; Masa del elemento 0.81 kg; Volumen 0.00135 m3
Residuos:
- embalaje: re170203 Plástico. (componente de residuo); rendimiento 0.024 kg; Código LER 17 02 03; Masa del elemento 1 kg; Volumen 0.001667 m3

**mt16npg030a** m² Lámina viscoelástica de alta densidad, de 2 mm de espesor; con 65 dB de índice global de reducción acústica, Rw
Datos técnicos: Coste energético 132.944 MJ; Emisión de CO2 4.021 kg; Código LER 17 03 02; Masa del elemento 3.5 kg; Volumen 0.0035 m3
Residuos:
- embalaje: re170203 Plástico; rendimiento 0.05 kg
