# Capa separadora en cubierta plana: geotextil no tejido

- Propiedad del archivo: CYPE Ingenieros S.A.
- Formato: FIEBDC-3/2016
- Programa: Generador de precios de la construcción. CYPE Ingenieros, S.A.
- Fecha: 22/11/2021
- Divisa: EUR
- Costes indirectos: 3 %
- IVA: 21 %

## N Aislamientos e impermeabilizaciones

### NG Geosintéticos

#### NGU Cubiertas planas

**NGU010** m² Capa separadora en cubierta plana: geotextil no tejido.
Capa separadora en cubierta plana: geotextil no tejido sintético, termosoldado, de polipropileno-polietileno, de 160 g/m², Colocación en obra: con solapes, directamente bajo la impermeabilización.
Incluye: Colocación de la capa separadora.
Criterio de medición de proyecto: Superficie medida según documentación gráfica de Proyecto.
Criterio de medición de obra: Se medirá la superficie realmente ejecutada según especificaciones de Proyecto, incluyendo las entregas y los solapes.

| Código | Ud | Descripción | Rendimiento | Precio | Importe |
|---|---|---|---|---|---|
| mt14gsa010ei | m² | Geotextil no tejido sintético, termosoldado, de polipropileno-polietileno, de 160 g/m². (material) | 1.1 | 0.93 | 1.023 |
| mo029 | h | Oficial 1ª aplicador de láminas impermeabilizantes. (mano de obra) | 0.022 | 19.03 | 0.419 |
| mo067 | h | Ayudante aplicador de láminas impermeabilizantes. (mano de obra) | 0.044 | 18.05 | 0.794 |
| % | % | Costes directos complementarios | 2 % | 2.236 | 0.045 |
|  |  | Costes directos |  |  | 2.281 |

Residuos:
- colocación: mt14gsa010ei Geotextil no tejido sintético, termosoldado, de polipropileno-polietileno, de 160 g/m²; factor de residuo 0.07

## Recursos

**mt14gsa010ei** m² Geotextil no tejido sintético, termosoldado, de polipropileno-polietileno, de 160 g/m²
Datos técnicos: Coste energético 17.212 MJ; Emisión de CO2 0.832 kg; Código LER 17 02 03; Masa del elemento 0.16 kg; Volumen 0.000267 m3
Residuos:
- embalaje: re170203 Plástico. (componente de residuo); rendimiento 0.05 kg; Código LER 17 02 03; Masa del elemento 1 kg; Volumen 0.001667 m3
