# Cubierta plana transitable

- Propiedad del archivo: CYPE INGENIEROS, S.A.
- Formato: FIEBDC-3/2002
- Divisa: EUR
- Costes indirectos: 3.00 %
- IVA: 21.00 %

**QAB121** m² Cubierta plana transitable, no ventilada, con tarima de composite (WPC) para exterior, tipo convencional, pendiente del 1% al 5%, compuesta de: capa separadora bajo formación de pendientes: lámina de polietileno de alta densidad (PEAD/HDPE), de 0,75 mm de espesor y 705 g/m², (Euroclase E de reacción al fuego); formación de pendientes: hormigón ligero, de resistencia a compresión 1,5 MPa y 480 kg/m³ de densidad, premezclado con arcilla expandida de granulometría entre 3 y 9 mm, cemento gris y aditivos, con espesor medio de 3 cm; impermeabilización monocapa no adherida: lámina de caucho sintético EPDM de alta densidad, de 1,2 mm de espesor; capa separadora bajo protección: geotextil no tejido compuesto por fibras de poliéster unidas por agujeteado, (200 g/m²); capa de protección: tarima para exterior, formada por tablas macizas de madera tecnológica (WPC) con fibras de madera y polietileno, de 20x127x2440 mm, una cara vista con textura de madera, fijadas con sistema de fijación oculta, sobre rastreles de madera de pino, con clase de uso 4 según UNE-EN 335 de 35x45 mm, separados entre ellos 300 cm y fijados con tacos metálicos expansivos y tirafondos a capa de regularización de mortero de cemento, industrial, M-5 de 3 cm de espesor.
Cubierta plana transitable, no ventilada, con tarima de composite (WPC) para exterior, tipo convencional, pendiente del 1% al 5%. CAPA SEPARADORA BAJO FORMACIÓN DE PENDIENTES: lámina de polietileno de alta densidad (PEAD/HDPE), de 0,75 mm de espesor y 705 g/m², (Euroclase E de reacción al fuego); FORMACIÓN DE PENDIENTES: mediante encintado de limatesas, limahoyas y juntas con maestras de ladrillo cerámico hueco doble y capa de 3 cm de espesor medio a base de hormigón ligero, de resistencia a compresión 1,5 MPa y 480 kg/m³ de densidad, premezclado con arcilla expandida de granulometría entre 3 y 9 mm, cemento gris y aditivos; IMPERMEABILIZACIÓN: tipo monocapa, no adherida, formada por una lámina de caucho sintético EPDM de alta densidad, de 1,2 mm de espesor, fijada al soporte en perímetro y juntas y solapes fijados con cinta autoadhesiva, de caucho sintético EPDM y 76 mm de anchura, previa aplicación de imprimación con base disolvente; CAPA SEPARADORA BAJO PROTECCIÓN: geotextil no tejido compuesto por fibras de poliéster unidas por agujeteado, con una resistencia a la tracción longitudinal de 1,63 kN/m, una resistencia a la tracción transversal de 2,08 kN/m, una apertura de cono al ensayo de perforación dinámica según UNE-EN ISO 13433 inferior a 27 mm, resistencia CBR a punzonamiento 0,4 kN y una masa superficial de 200 g/m²; CAPA DE PROTECCIÓN: tarima para exterior, formada por tablas macizas de madera tecnológica (WPC) con fibras de madera y polietileno, de 20x127x2440 mm, una cara vista con textura de madera, fijadas con sistema de fijación oculta, sobre rastreles de madera de pino, con clase de uso 4 según UNE-EN 335 de 35x45 mm, separados entre ellos 300 cm y fijados con tacos metálicos expansivos y tirafondos a capa de regularización de mortero de cemento, industrial, M-5 de 3 cm de espesor, fratasada y limpia. Incluso clips y tornillos de acero inoxidable para sujeción de las tablas a los rastreles y cinta bituminosa impermeabilizante para protección de los rastreles.
Incluye: Replanteo de los puntos singulares. Replanteo de las pendientes y trazado de limatesas, limahoyas y juntas. Colocación de la capa separadora bajo formación de pendientes. Formación de pendientes mediante encintado de limatesas, limahoyas y juntas con maestras de ladrillo. Relleno de juntas con poliestireno expandido. Vertido y regleado del hormigón ligero hasta alcanzar el nivel de coronación de las maestras. Limpieza y preparación de la superficie. Colocación de la impermeabilización. Colocación de la capa separadora bajo protección. Vertido, extendido y regleado del mortero de regularización. Replanteo, nivelación y fijación de los rastreles. Colocación de la cinta bituminosa impermeabilizante sobre los rastreles. Colocación de las tablas de la primera hilada. Fijación de una hilada de clips sobre el rastrel. Presentación de las tablas de la segunda hilada. Encaje de los clips entre las tablas. Colocación y fijación de las sucesivas hiladas.
Criterio de medición de proyecto: Superficie medida en proyección horizontal, según documentación gráfica de Proyecto, desde las caras interiores de los antepechos o petos perimetrales que la limitan. No se ha incrementado la medición por roturas y recortes, ya que en la descomposición se ha considerado un 5% más de piezas.
Criterio de medición de obra: Se medirá, en proyección horizontal, la superficie realmente ejecutada según especificaciones de Proyecto, desde las caras interiores de los antepechos o petos perimetrales que la limitan.

| Código | Ud | Descripción | Rendimiento | Precio | Importe |
|---|---|---|---|---|---|
| mt15dan600a | m² | Lámina de polietileno de alta densidad (PEAD/HDPE), de 0,75 mm de espesor y 705 g/m², (Euroclase E de reacción al fuego). (material) | 1.050 | 2.92 | 3.07 |
| mt04lvc010c | Ud | Ladrillo cerámico hueco doble, para revestir, 24x11,5x9 cm, para uso en fábrica protegida (pieza P), densidad 780 kg/m³, según UNE-EN 771-1. (material) | 3.000 | 0.13 | 0.39 |
| mt10hlw020a | m³ | Hormigón ligero, de resistencia a compresión 1,5 MPa y 480 kg/m³ de densidad, premezclado con arcilla expandida de granulometría entre 3 y 9 mm, cemento gris y aditivos. (material) | 0.030 | 210.90 | 6.33 |
| mt16pea020b | m² | Panel rígido de poliestireno expandido, según UNE-EN 13163, mecanizado lateral recto, de 20 mm de espesor, resistencia térmica 0,55 m²K/W, conductividad térmica 0,036 W/(mK), para junta de dilatación. (material) | 0.010 | 1.34 | 0.01 |
| mt15dan610a | m² | Lámina de caucho sintético EPDM de alta densidad, de 1,2 mm de espesor, con resistencia al envejecimiento y a los rayos UV. (material) | 1.100 | 9.58 | 10.54 |
| mt15dan630a | l | Imprimación con base disolvente, para limpieza de solapes en láminas de caucho sintético EPDM de alta densidad. (material) | 0.001 | 11.97 | 0.01 |
| mt15dan620a | m | Cinta autoadhesiva, de caucho sintético EPDM, 76 mm de anchura y 0,75 mm de espesor, para sellado de solapes en láminas de caucho sintético EPDM de alta densidad. (material) | 0.100 | 4.39 | 0.44 |
| mt14gsa020ce | m² | Geotextil no tejido compuesto por fibras de poliéster unidas por agujeteado, con una resistencia a la tracción longitudinal de 1,63 kN/m, una resistencia a la tracción transversal de 2,08 kN/m, una apertura de cono al ensayo de perforación dinámica según UNE-EN ISO 13433 inferior a 27 mm, resistencia CBR a punzonamiento 0,4 kN y una masa superficial de 200 g/m², según UNE-EN 13252. (material) | 1.050 | 0.57 | 0.60 |
| mt09mor010c | m³ | Mortero de cemento CEM II/B-P 32,5 N tipo M-5, confeccionado en obra con 250 kg/m³ de cemento y una proporción en volumen 1/6. (material) | 0.030 | 115.30 | 3.46 |
| mt18mva015b | m | Rastrel de madera de pino, de 35x45 mm, tratada en autoclave, con clase de uso 4 según UNE-EN 335, para apoyo y fijación de las tarimas de exterior. (material) | 3.500 | 1.63 | 5.71 |
| mt18acc070 | m | Cinta bituminosa impermeabilizante, para atenuación acústica de los efectos sonoros en tarimas exteriores. (material) | 3.500 | 0.89 | 3.12 |
| mt18fmp010a | m² | Tablas macizas de madera tecnológica (WPC) con fibras de madera y polietileno, de 20x127x2440 mm, una cara vista con textura de madera y ranuras laterales, según UNE-EN 15534-4. (material) | 1.050 | 56.44 | 59.26 |
| mt18acc020 | Ud | Kit de ensamble para tarima exterior, compuesto por clip de acero inoxidable, en forma de omega, para el ensamblaje de las tablas, y tornillo de acero inoxidable, para fijación del clip al rastrel. (material) | 20.000 | 0.34 | 6.80 |
| mt18mva085a | Ud | Taco expansivo metálico y tirafondo, para fijación de rastreles o correas de madera sobre soporte base de hormigón. (material) | 7.000 | 1.20 | 8.40 |
| mq06hor010 | h | Hormigonera. (maquinaria) | 0.021 | 1.68 | 0.04 |
| mo020 | h | Oficial 1ª construcción. (mano de obra) | 0.110 | 18.56 | 2.04 |
| mo113 | h | Peón ordinario construcción. (mano de obra) | 0.110 | 17.28 | 1.90 |
| mo029 | h | Oficial 1ª aplicador de láminas impermeabilizantes. (mano de obra) | 0.121 | 18.56 | 2.25 |
| mo067 | h | Ayudante aplicador de láminas impermeabilizantes. (mano de obra) | 0.121 | 17.53 | 2.12 |
| mo017 | h | Oficial 1ª carpintero. (mano de obra) | 0.552 | 18.86 | 10.41 |
| mo058 | h | Ayudante carpintero. (mano de obra) | 0.552 | 17.65 | 9.74 |
| % | % | Costes directos complementarios | 2 % | 136.64 | 2.73 |
|  |  | Costes directos |  |  | 139.37 |
