# Alicatado con gres esmaltado 20x20 cm

- Propiedad del archivo: CYPE INGENIEROS, S.A.
- Formato: FIEBDC-3/2002
- Divisa: EUR
- Costes indirectos: 3.00 %
- IVA: 21.00 %

**RAG015** m² Alicatado con gres esmaltado 20x20 cm, 8 €/m², capacidad de absorción de agua E<3% grupo BIb, resistencia al deslizamiento Rd<=15, clase 0, colocado sobre una superficie soporte de mortero de cemento u hormigón, en paramentos exteriores, recibido con adhesivo cementoso mejorado, C2 color gris, sin junta (separación entre 1,5 y 3 mm); cantoneras de PVC.
Alicatado con gres esmaltado 20x20 cm, 8 €/m², capacidad de absorción de agua E<3% grupo BIb, según UNE-EN 14411, con resistencia al deslizamiento Rd<=15 según UNE 41901 EX y resbaladicidad clase 0 según CTE, colocado sobre una superficie soporte de mortero de cemento u hormigón, en paramentos exteriores, recibido con adhesivo cementoso mejorado, C2 sin ninguna característica adicional, color gris, y rejuntado con mortero de juntas cementoso tipo L, color blanco, para juntas de hasta 3 mm. Incluso preparación de la superficie soporte de mortero de cemento u hormigón; replanteo, cortes, cantoneras de PVC, y juntas; acabado y limpieza final.
Incluye: Preparación de la superficie soporte. Replanteo de niveles y disposición de baldosas. Colocación de maestras o reglas. Preparación y aplicación del adhesivo. Formación de juntas de movimiento. Colocación de las baldosas. Ejecución de esquinas y rincones. Rejuntado de baldosas. Acabado y limpieza final.
Criterio de medición de proyecto: Superficie medida según documentación gráfica de Proyecto, deduciendo los huecos de superficie mayor de 3 m². No se ha incrementado la medición por roturas y recortes, ya que en la descomposición se ha considerado un 5% más de piezas.
Criterio de medición de obra: Se medirá la superficie realmente ejecutada según especificaciones de Proyecto, deduciendo los huecos de superficie mayor de 3 m².

| Código | Ud | Descripción | Rendimiento | Precio | Importe |
|---|---|---|---|---|---|
| mt09mcr021m | kg | Adhesivo cementoso mejorado, C2 según UNE-EN 12004, color gris. (material) | 3.000 | 0.41 | 1.23 |
| mt19awa010 | m | Cantonera de PVC en esquinas alicatadas. (material) | 0.500 | 1.32 | 0.66 |
| mt19abe010c800 | m² | Baldosa cerámica de gres esmaltado, 20x20 cm, 8,00€/m², capacidad de absorción de agua E<3%, grupo BIb, según UNE-EN 14411, resistencia al deslizamiento Rd<=15 según UNE 41901 EX, resbaladicidad clase 0 según CTE. (material) | 1.050 | 8.00 | 8.40 |
| mt09mcp020bE | kg | Mortero de juntas cementoso tipo L, color blanco, para juntas de hasta 3 mm, a base de cemento blanco de alta resistencia y aditivos especiales, para rejuntado de piezas cerámicas con grado de absorción medio-alto. (material) | 0.113 | 1.62 | 0.18 |
| mo024 | h | Oficial 1ª alicatador. (mano de obra) | 0.533 | 18.89 | 10.07 |
| mo062 | h | Ayudante alicatador. (mano de obra) | 0.267 | 17.90 | 4.78 |
| % | % | Costes directos complementarios | 2 % | 25.32 | 0.51 |
|  |  | Costes directos |  |  | 25.83 |
