# Capa de terminación de mortero natural de arcilla sin aditivos sobre capa base, en paramento interior

- Propiedad del archivo: CYPE Ingenieros S.A.
- Formato: FIEBDC-3/2016
- Programa: Generador de precios de la construcción. CYPE Ingenieros, S.A.
- Fecha: 09/02/2026
- Divisa: EUR
- Costes indirectos: 3 %
- IVA: 21 %

## R Revestimientos y trasdosados

### RB Morteros industriales para revoco y enlucido

#### RBC Morteros de arcilla

**RBC020** m² Capa de terminación de mortero natural de arcilla sin aditivos sobre capa base, en paramento interior.
Capa de terminación de mortero natural de arcilla sin aditivos, de 2 mm de espesor, con acabado liso, aplicado manualmente, sobre capa base de mortero natural de arcilla sin aditivos, en paramento interior vertical, de hasta 3 m de altura; consolidación de la superficie con impregnación incolora consolidante, a base de silicato potásico.
Criterio de valoración económica: El precio incluye la protección de los elementos del entorno que puedan verse afectados durante los trabajos y la resolución de puntos singulares, pero no incluye la capa base de mortero.
Incluye: Despiece de paños de trabajo. Preparación del mortero. Aplicación del mortero. Realización de juntas y puntos singulares. Ejecución del acabado. Aplicación de dos manos de impregnación incolora consolidante.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt28mca020a | kg | Mortero natural de arcilla sin aditivos, compuesto por áridos seleccionados con granulometría de hasta 2 mm de diámetro, densidad 1820 kg/m³, suministrado en sacos. (material) | 2.8 | 1.65 | 4.620 |
| mt08aaa010a | m³ | Agua. (material) | 0.005 | 1.5 | 0.008 |
| mt28mca030a | l | Impregnación incolora consolidante, a base de silicato potásico, impermeable al agua de lluvia, permeable al vapor de agua, para aplicación sobre capa de terminación de mortero natural de arcilla sin aditivos. (material) | 0.25 | 3.8 | 0.950 |
| mo039 | h | Oficial 1ª revocador. (mano de obra) | 0.317 | 23.97 | 7.598 |
| mo111 | h | Peón especializado revocador. (mano de obra) | 0.317 | 23.25 | 7.370 |
| % | % | Costes directos complementarios | 2 % | 20.546 | 0.411 |
|  |  | Costes directos |  |  | 20.957 |

Residuos:
- colocación: mt28mca020a; factor de residuo 0.0066

## Recursos

**mt28mca020a** kg Mortero natural de arcilla sin aditivos
Datos técnicos: Coste energético 0.348 MJ; Emisión de CO2 0.032 kg; Código LER 17 01 01; Masa del elemento 1 kg; Volumen 0.000667 m3
Residuos:
- embalaje: re150101 Envases de papel y cartón. (componente de residuo); rendimiento 0.014 kg; Código LER 15 01 01; Masa del elemento 1 kg; Volumen 0.001333 m3

**mt08aaa010a** m³ Agua
Datos técnicos: Coste energético 60.000 MJ; Emisión de CO2 30.000 kg
