# Revestimiento continuo de paramentos con microcemento

- Propiedad del archivo: CYPE Ingenieros S.A.
- Formato: FIEBDC-3/2016
- Programa: Generador de precios de la construcción. CYPE Ingenieros, S.A.
- Fecha: 09/02/2026
- Divisa: EUR
- Costes indirectos: 3 %
- IVA: 21 %

## R Revestimientos y trasdosados

### RB Morteros industriales para revoco y enlucido

#### RBR Microcemento

**RBR005** m² Revestimiento continuo de paramentos con microcemento.
Revestimiento continuo de paramentos con microcemento, de 3 mm de espesor, realizado sobre superficie absorbente, IMPRIMACIÓN: a base de resinas sintéticas en dispersión acuosa, diluida en dos partes de agua. CAPA BASE: microcemento monocomponente, color blanco, en dos capas, (1 kg/m² cada capa) y malla de fibra de vidrio antiálcalis, de 80 g/m² de masa superficial. CAPA DECORATIVA: microcemento monocomponente, textura lisa, color blanco, en dos capas, (0,3 kg/m² cada capa). CAPA DE SELLADO: imprimación selladora transpirable y dos manos de sellador de poliuretano alifático, sin disolventes, acabado brillante.
Criterio de valoración económica: El precio no incluye la superficie soporte.
Incluye: Limpieza de la superficie soporte. Replanteo de las juntas de dilatación y paños de trabajo. Aplicación de la capa de imprimación. Aplicación de la capa base. Colocación de la malla embebida en la capa base. Lijado de pequeñas adherencias e imperfecciones. Aplicación de la capa decorativa. Aplicación de la capa de sellado. Limpieza final de la superficie acabada.
Criterio de medición de proyecto: Superficie medida según documentación gráfica de Proyecto, sin deducir huecos menores de 4 m² y deduciendo, en los huecos de superficie mayor de 4 m², el exceso sobre 4 m².
Criterio de medición de obra: Se medirá la superficie realmente ejecutada según especificaciones de Proyecto, deduciendo, en los huecos de superficie mayor de 4 m², el exceso sobre 4 m².

| Código | Ud | Descripción | Rendimiento | Precio | Importe |
|---|---|---|---|---|---|
| mt28mcm070k | l | Imprimación monocomponente, diluida en dos partes de agua, a base de resinas sintéticas en dispersión acuosa, para regularizar la porosidad y mejorar la adherencia de los soportes absorbentes y no absorbentes, para aplicar con rodillo. (material) | 0.135 | 9.7 | 1.310 |
| mt28mcm060e | m² | Malla de fibra de vidrio antiálcalis, de 80 g/m² de masa superficial y de 1x50 m, para armar microcementos. (material) | 1.05 | 1.59 | 1.670 |
| mt28mcm080mW1e | kg | Microcemento monocomponente, color blanco, compuesto de cemento, áridos seleccionados y aditivos, de gran dureza, adherencia y flexibilidad, como capa base, previo amasado con agua, para aplicar con llana. (material) | 2 | 3.78 | 7.560 |
| mt28mcm080nW1d | kg | Microcemento monocomponente, textura lisa, color blanco, compuesto de cemento, áridos seleccionados y aditivos, de gran dureza, adherencia y flexibilidad, como capa decorativa, previo amasado con agua, para aplicar con llana. (material) | 0.6 | 3.78 | 2.268 |
| mt08aaa010a | m³ | Agua. (material) | 0.004 | 1.5 | 0.006 |
| mt28mcm090d | l | Imprimación selladora transpirable con resinas acrílicas en dispersión acuosa, para aplicar con brocha. (material) | 0.12 | 12.8 | 1.536 |
| mt28mcm100p | l | Sellador de poliuretano alifático de dos componentes, sin disolventes, acabado brillante, para aplicar con brocha o rodillo. (material) | 0.12 | 35.89 | 4.307 |
| mo020 | h | Oficial 1ª construcción. (mano de obra) | 0.934 | 23.97 | 22.388 |
| mo113 | h | Peón ordinario construcción. (mano de obra) | 1.668 | 22.51 | 37.547 |
| % | % | Costes directos complementarios | 2 % | 78.592 | 1.572 |
|  |  | Costes directos |  |  | 80.164 |

Residuos:
- colocación: mt28mcm070k; factor de residuo 0.0374317
- colocación: mt28mcm060e Malla de fibra de vidrio antiálcalis, de 80 g/m² de masa superficial y de 1x50 m, para armar microcementos; factor de residuo 0.055
- colocación: mt28mcm080mW1e; factor de residuo 0.050961
- colocación: mt28mcm080nW1d; factor de residuo 0.050961
- colocación: mt28mcm090d Imprimación selladora transpirable con resinas acrílicas en dispersión acuosa, para aplicar con brocha; factor de residuo 0.03
- colocación: mt28mcm100p; factor de residuo 0.03

## Recursos

**mt28mcm070k** l Imprimación monocomponente
Datos técnicos: Coste energético 76.812 MJ; Emisión de CO2 2.919 kg; Código LER 17 09 04; Masa del elemento 1.01 kg; Volumen 0.000673 m3
Residuos:
- embalaje: re150104 Envases metálicos. (componente de residuo); rendimiento 0.059 kg; Código LER 15 01 04; Masa del elemento 1 kg; Volumen 0.001667 m3

**mt28mcm060e** m² Malla de fibra de vidrio antiálcalis, de 80 g/m² de masa superficial y de 1x50 m, para armar microcementos
Datos técnicos: Coste energético 7.942 MJ; Emisión de CO2 0.389 kg; Código LER 17 02 03; Masa del elemento 0.08 kg; Volumen 0.000133 m3
Residuos:
- embalaje: re170203 Plástico. (componente de residuo); rendimiento 0.024 kg; Código LER 17 02 03; Masa del elemento 1 kg; Volumen 0.001667 m3

**mt28mcm080mW1e** kg Microcemento monocomponente
Datos técnicos: Coste energético 15.056 MJ; Emisión de CO2 0.575 kg; Código LER 17 09 04; Masa del elemento 1 kg; Volumen 0.000667 m3
Residuos:
- embalaje: re170203 Plástico; rendimiento 0.003 kg

**mt28mcm080nW1d** kg Microcemento monocomponente
Datos técnicos: Coste energético 15.056 MJ; Emisión de CO2 0.575 kg; Código LER 17 09 04; Masa del elemento 1 kg; Volumen 0.000667 m3
Residuos:
- embalaje: re170203 Plástico; rendimiento 0.003 kg

**mt08aaa010a** m³ Agua
Datos técnicos: Coste energético 60.000 MJ; Emisión de CO2 30.000 kg

**mt28mcm090d** l Imprimación selladora transpirable con resinas acrílicas en dispersión acuosa, para aplicar con brocha
Datos técnicos: Coste energético 77.416 MJ; Emisión de CO2 2.943 kg; Código LER 17 09 04; Masa del elemento 1.017 kg; Volumen 0.000678 m3
Residuos:
- embalaje: re150104 Envases metálicos; rendimiento 0.064 kg

**mt28mcm100p** l Sellador de poliuretano alifático de dos componentes
Datos técnicos: Coste energético 149.405 MJ; Emisión de CO2 7.246 kg; Código LER 17 09 04; Masa del elemento 1.03 kg; Volumen 0.000687 m3
Residuos:
- embalaje: re150104 Envases metálicos; rendimiento 0.064 kg
