# Revestimiento mural con composite (WPC). Sistema Aris "TARIMATEC"

- Propiedad del archivo: CYPE Ingenieros S.A.
- Formato: FIEBDC-3/2016
- Programa: Generador de precios de la construcción. CYPE Ingenieros, S.A.
- Fecha: 09/02/2026
- Divisa: EUR
- Costes indirectos: 3 %
- IVA: 21 %

## R Revestimientos y trasdosados

### RD Decorativos

#### RDJ De composite

**RDJ020** m² Revestimiento mural con composite (WPC). Sistema Aris "TARIMATEC".
Revestimiento mural interior con panel formado por listones de composite (WPC), modelo Aris Square "TARIMATEC", de 3000x217,5x15 mm, color a elegir, acabado Nature, con los bordes machihembrados, en posición horizontal. Colocación en obra: con tornillos de acero inoxidable A2, sobre subestructura soporte formada por perfiles de PVC.
Criterio de valoración económica: El precio incluye la resolución de encuentros y puntos singulares.
Incluye: Limpieza y preparación de la superficie soporte. Replanteo. Fijación de la subestructura soporte. Corte de las piezas y formación de encajes en esquinas y rincones. Resolución de encuentros y puntos singulares.
Criterio de medición de proyecto: Superficie medida entre paramentos, según documentación gráfica de Proyecto, sin descontar huecos para instalaciones.
Criterio de medición de obra: Se medirá la superficie realmente ejecutada según especificaciones de Proyecto, sin descontar huecos para instalaciones.

| Código | Ud | Descripción | Rendimiento | Precio | Importe |
|---|---|---|---|---|---|
| mt12tar110a | m | Subestructura soporte para la sustentación de revestimiento mural con composite (WPC), "TARIMATEC", formada por perfiles de PVC de 3000x45x15 mm; con tornillos de acero inoxidable A2 para la fijación del revestimiento a la subestructura soporte. (material) | 3.5 | 1.9 | 6.650 |
| mt12tar100a | m² | Panel formado por listones de composite (WPC), modelo Aris Square "TARIMATEC", de 3000x217,5x15 mm, compuesto por material termoplástico y fibras vegetales con refuerzo mineral, color a elegir, para interior, acabado Nature, con los bordes machihembrados, en posición horizontal. (material) | 1.05 | 69.11 | 72.566 |
| mo052 | h | Oficial 1ª montador de sistemas de fachadas prefabricadas. (mano de obra) | 0.592 | 24.64 | 14.587 |
| mo099 | h | Ayudante montador de sistemas de fachadas prefabricadas. (mano de obra) | 0.592 | 22.77 | 13.480 |
| % | % | Costes directos complementarios | 2 % | 107.283 | 2.146 |
|  |  | Costes directos |  |  | 109.429 |

Residuos:
- colocación: mt12tar110a; factor de residuo 0.0551188
- colocación: mt12tar100a; factor de residuo 0.007

## Recursos

**mt12tar110a** m Subestructura soporte para la sustentación de revestimiento mural con composite (WPC)
Datos técnicos: Coste energético 14.372 MJ; Emisión de CO2 1.571 kg; Código LER 17 02 03; Masa del elemento 0.32 kg; Volumen 0.000533 m3
Residuos:
- embalaje: re170203 Plástico. (componente de residuo); rendimiento 0.002 kg; Código LER 17 02 03; Masa del elemento 1 kg; Volumen 0.001667 m3

**mt12tar100a** m² Panel formado por listones de composite (WPC)
Datos técnicos: Coste energético 504.335 MJ; Emisión de CO2 21.508 kg; Código LER 17 02 01; Masa del elemento 21.6 kg; Volumen 0.019636 m3
Residuos:
- embalaje: re150101 Envases de papel y cartón. (componente de residuo); rendimiento 0.095 kg; Código LER 15 01 01; Masa del elemento 1 kg; Volumen 0.001333 m3
- embalaje: re150104 Envases metálicos. (componente de residuo); rendimiento 0.02 kg; Código LER 15 01 04; Masa del elemento 1 kg; Volumen 0.001667 m3
- embalaje: re170201 Madera. (componente de residuo); rendimiento 0.06 kg; Código LER 17 02 01; Masa del elemento 1 kg; Volumen 0.000909 m3
- embalaje: re170203 Plástico; rendimiento 0.03 kg
