# Peldaño de madera

- Propiedad del archivo: CYPE Ingenieros S.A.
- Formato: FIEBDC-3/2016
- Programa: Generador de precios de la construcción. CYPE Ingenieros, S.A.
- Fecha: 24/01/2025
- Divisa: EUR
- Costes indirectos: 3 %
- IVA: 21 %

## R Revestimientos y trasdosados

### RE Peldaños

#### REM De madera

**REM010** Ud Peldaño de madera.
Precio: 0
Peldaño de madera maciza de pino silvestre (Pinus sylvestris), con certificado PEFC, de 800x300x32 mm, formado por tablero alistonado de lama continua, barnizado en taller con barniz sintético con acabado brillante, resistencia al deslizamiento 15
