# Pintura natural de origen mineral al silicato, fotocatalítica, sobre paramento interior de mortero

- Propiedad del archivo: CYPE Ingenieros S.A.
- Formato: FIEBDC-3/2016
- Programa: Generador de precios de la construcción. CYPE Ingenieros, S.A.
- Fecha: 26/05/2025
- Divisa: EUR
- Costes indirectos: 3 %
- IVA: 21 %

## R Revestimientos y trasdosados

### RI Pinturas en paramentos interiores

#### RIF Naturales de origen mineral al silicato, fotocatalíticas

**RIF020** m² Pintura natural de origen mineral al silicato, fotocatalítica, sobre paramento interior de mortero.
Aplicación manual de dos manos de pintura natural de origen mineral al silicato, fotocatalítica, con muy bajo contenido de sustancias orgánicas volátiles (VOC), color blanco, acabado mate, textura lisa, la primera sin diluir y la siguiente diluida con un 10% de diluyente, a base de silicato potásico, (rendimiento: 0,13 kg/m²); sobre paramento interior de mortero, vertical, de hasta 3 m de altura.
Criterio de valoración económica: El precio incluye la protección de los elementos del entorno que puedan verse afectados durante los trabajos y la resolución de puntos singulares.
Incluye: Preparación y limpieza previa del soporte. Preparación de la mezcla. Aplicación de una mano de fondo y una mano de acabado.
Criterio de medición de proyecto: Superficie medida según documentación gráfica de Proyecto, con el mismo criterio que el soporte base.
Criterio de medición de obra: Se medirá la superficie realmente ejecutada según especificaciones de Proyecto, con el mismo criterio que el soporte base.

| Código | Ud | Descripción | Rendimiento | Precio | Importe |
|---|---|---|---|---|---|
| mt27pma030a | kg | Pintura natural de origen mineral al silicato, fotocatalítica, para interior, a base de silicato potásico, sin disolventes, de color blanco, acabado mate, textura lisa, antibacteriana, con propiedades ignífugas, transpirable, permeable al vapor de agua, con un contenido de sustancias orgánicas volátiles (VOC) < 5 g/l, con ensayo de reducción de NOx, según UNE-ISO 22197-1; para aplicar con brocha, rodillo o pistola. (material) | 0.26 | 10.59 | 2.753 |
| mt27pma035 | kg | Diluyente, a base de silicato potásico. (material) | 0.013 | 14.15 | 0.184 |
| mo038 | h | Oficial 1ª pintor. (mano de obra) | 0.094 | 23.1 | 2.171 |
| mo076 | h | Ayudante pintor. (mano de obra) | 0.094 | 21.94 | 2.062 |
| % | % | Costes directos complementarios | 2 % | 7.170 | 0.143 |
|  |  | Costes directos |  |  | 7.313 |

Residuos:
- colocación: mt27pma030a; factor de residuo 0.0275
- colocación: mt27pma035 Diluyente, a base de silicato potásico; factor de residuo 0.0275

## Recursos

**mt27pma030a** kg Pintura natural de origen mineral al silicato
Datos técnicos: Coste energético 38.400 MJ; Emisión de CO2 1.836 kg; Código LER 08 01 11; Masa del elemento 1 kg; Volumen 0.001111 m3
Residuos:
- embalaje: re170203 Plástico. (componente de residuo); rendimiento 0.045 kg; Código LER 17 02 03; Masa del elemento 1 kg; Volumen 0.001667 m3

**mt27pma035** kg Diluyente, a base de silicato potásico
Datos técnicos: Coste energético 101.125 MJ; Emisión de CO2 14.846 kg; Código LER 08 01 21; Masa del elemento 1 kg; Volumen 0.001111 m3
Residuos:
- embalaje: re150104 Envases metálicos. (componente de residuo); rendimiento 0.08 kg; Código LER 15 01 04; Masa del elemento 1 kg; Volumen 0.001667 m3
