# Felpudo textil

- Propiedad del archivo: CYPE Ingenieros S.A.
- Formato: FIEBDC-3/2016
- Programa: Generador de precios de la construcción. CYPE Ingenieros, S.A.
- Fecha: 06/06/2025
- Divisa: EUR
- Costes indirectos: 3 %
- IVA: 21 %

## R Revestimientos y trasdosados

### RS Pavimentos

#### RSF Alfombras y felpudos

**RSF013** m² Felpudo textil.
Felpudo de rizos de vinilo entrelazados, color negro, espesor total 14 mm, uso interior y exterior, enrollable, instalado en cajeado de pavimento formado por foso de 14 mm de profundidad (no incluido en este precio). Incluso preparación de la superficie soporte.
Incluye: Preparación de la superficie soporte. Colocación del felpudo.
Criterio de medición de proyecto: Superficie medida según documentación gráfica de Proyecto.
Criterio de medición de obra: Se medirá la superficie realmente ejecutada según especificaciones de Proyecto.

| Código | Ud | Descripción | Rendimiento | Precio | Importe |
|---|---|---|---|---|---|
| mt18fet010d | m² | Felpudo de rizos de vinilo entrelazados, color negro, espesor total 14 mm, uso interior y exterior, enrollable, para instalar en cajeado de pavimento formado por foso de 14 mm de profundidad. (material) | 1 | 36.86 | 36.860 |
| mo027 | h | Oficial 1ª instalador de moquetas y revestimientos textiles. (mano de obra) | 0.036 | 23.1 | 0.832 |
| mo065 | h | Ayudante instalador de moquetas y revestimientos textiles. (mano de obra) | 0.036 | 21.94 | 0.790 |
| % | % | Costes directos complementarios | 2 % | 38.482 | 0.770 |
|  |  | Costes directos |  |  | 39.252 |
