# Felpudo de caucho

- Propiedad del archivo: CYPE Ingenieros S.A.
- Formato: FIEBDC-3/2016
- Programa: Generador de precios de la construcción. CYPE Ingenieros, S.A.
- Fecha: 06/06/2025
- Divisa: EUR
- Costes indirectos: 3 %
- IVA: 21 %

## R Revestimientos y trasdosados

### RS Pavimentos

#### RSF Alfombras y felpudos

**RSF015** Ud Felpudo de caucho.
Felpudo con base de caucho, acabado superficial con púas de caucho de color negro, espesor total 16 mm, uso interior y exterior, enrollable, de 60x40 cm, instalado en cajeado de pavimento formado por foso de 16 mm de profundidad (no incluido en este precio). Incluso preparación de la superficie soporte.
Incluye: Preparación de la superficie soporte. Colocación del felpudo.
Criterio de medición de proyecto: Número de unidades previstas, según documentación gráfica de Proyecto.
Criterio de medición de obra: Se medirá el número de unidades realmente ejecutadas según especificaciones de Proyecto.

| Código | Ud | Descripción | Rendimiento | Precio | Importe |
|---|---|---|---|---|---|
| mt18fec020uB | Ud | Felpudo con base de caucho, acabado superficial con púas de caucho de color negro, espesor total 16 mm, uso interior y exterior, enrollable, de 60x40 cm, para instalar en cajeado de pavimento formado por foso de 16 mm de profundidad. (material) | 1 | 16.5 | 16.500 |
| mo027 | h | Oficial 1ª instalador de moquetas y revestimientos textiles. (mano de obra) | 0.036 | 23.1 | 0.832 |
| mo065 | h | Ayudante instalador de moquetas y revestimientos textiles. (mano de obra) | 0.036 | 21.94 | 0.790 |
| % | % | Costes directos complementarios | 2 % | 18.122 | 0.362 |
|  |  | Costes directos |  |  | 18.484 |
