# Sellado de junta en pavimento continuo de hormigón, con masilla

- Propiedad del archivo: CYPE Ingenieros S.A.
- Formato: FIEBDC-3/2016
- Programa: Generador de precios de la construcción. CYPE Ingenieros, S.A.
- Fecha: 22/03/2024
- Divisa: EUR
- Costes indirectos: 3 %
- IVA: 21 %

## R Revestimientos y trasdosados

### RS Pavimentos

#### RSN Juntas en pavimentos continuos de hormigón

**RSN130** m Sellado de junta en pavimento continuo de hormigón, con masilla.
Sellado de junta de 10 mm de anchura y 20 mm de profundidad en pavimento continuo de hormigón, mediante colocación de cordón de polietileno expandido de celdas cerradas, de sección circular de 6 mm de diámetro como obturador de fondo; aplicación con brocha de imprimación monocomponente a base de poliuretano, incolora en los bordes de la junta; y posterior aplicación con pistola manual o neumática, de masilla elastómera monocomponente a base de poliuretano, de color blanco, como material de sellado. Incluso cinta adhesiva de pintor para protección de los bordes de la junta.
Incluye: Limpieza y preparación del interior de la junta. Colocación del cordón para relleno del fondo. Aplicación de la imprimación. Aplicación del material de sellado.
Criterio de medición de proyecto: Longitud medida según documentación gráfica de Proyecto.
Criterio de medición de obra: Se medirá la longitud realmente ejecutada según especificaciones de Proyecto.

| Código | Ud | Descripción | Rendimiento | Precio | Importe |
|---|---|---|---|---|---|
| mt27wav020b | m | Cinta adhesiva de pintor, de 50 mm de anchura. (material) | 2 | 0.2 | 0.400 |
| mt15bas010c | m | Cordón de polietileno expandido de celdas cerradas, de sección circular de 15 mm de diámetro, para el relleno de fondo de junta. (material) | 1.05 | 0.08 | 0.084 |
| mt15bas020a | l | Imprimación monocomponente a base de poliuretano, incolora, para mejorar la cohesión de los bordes de la junta a sellar e incrementar la adherencia con la masilla selladora. (material) | 0.01 | 19.7 | 0.197 |
| mt15bas030a | Ud | Cartucho de masilla elastómera monocomponente a base de poliuretano, de color blanco, de 600 ml, tipo F-25 HM según UNE-EN ISO 11600, de alta adherencia y de endurecimiento rápido, con elevadas propiedades elásticas, resistencia a la intemperie, al envejecimiento y a los rayos UV, apta para estar en contacto con agua potable, dureza Shore A aproximada de 35 y alargamiento en rotura > 600%, según UNE-EN ISO 11600. (material) | 0.167 | 6.38 | 1.065 |
| mo020 | h | Oficial 1ª construcción. (mano de obra) | 0.246 | 22.13 | 5.444 |
| % | % | Costes directos complementarios | 2 % | 7.190 | 0.144 |
|  |  | Costes directos |  |  | 7.334 |

Residuos:
- colocación: mt27wav020b Cinta adhesiva de pintor, de 50 mm de anchura; factor de residuo 0.0440299
- colocación: mt15bas010c; factor de residuo 0.044
- colocación: mt15bas020a; factor de residuo 0.03
- colocación: mt15bas030a; factor de residuo 0.06

## Recursos

**mt27wav020b** m Cinta adhesiva de pintor, de 50 mm de anchura
Datos técnicos: Coste energético 0.004 MJ; Emisión de CO2 0.006 kg; Código LER 20 01 01; Masa del elemento 0.0067 kg; Volumen 0.000009 m3

**mt15bas010c** m Cordón de polietileno expandido de celdas cerradas
Datos técnicos: Coste energético 28.456 MJ; Emisión de CO2 0.742 kg; Código LER 17 02 03; Masa del elemento 0.168 kg; Volumen 0.00028 m3
Residuos:
- embalaje: re170201 Madera. (componente de residuo); rendimiento 0.04 kg; Código LER 17 02 01; Masa del elemento 1 kg; Volumen 0.000909 m3

**mt15bas020a** l Imprimación monocomponente a base de poliuretano
Datos técnicos: Coste energético 123.182 MJ; Emisión de CO2 5.983 kg; Código LER 17 09 04; Masa del elemento 0.85 kg; Volumen 0.000567 m3
Residuos:
- embalaje: re150104 Envases metálicos. (componente de residuo); rendimiento 0.064 kg; Código LER 15 01 04; Masa del elemento 1 kg; Volumen 0.001667 m3

**mt15bas030a** Ud Cartucho de masilla elastómera monocomponente a base de poliuretano
Datos técnicos: Coste energético 113.498 MJ; Emisión de CO2 5.521 kg; Código LER 17 09 04; Masa del elemento 0.72 kg; Volumen 0.00048 m3
Residuos:
- embalaje: re170203 Plástico. (componente de residuo); rendimiento 0.1 kg; Código LER 17 02 03; Masa del elemento 1 kg; Volumen 0.001667 m3
