# Pavimento de linóleo en losetas

- Propiedad del archivo: CYPE Ingenieros S.A.
- Formato: FIEBDC-3/2016
- Programa: Generador de precios de la construcción. CYPE Ingenieros, S.A.
- Fecha: 24/01/2025
- Divisa: EUR
- Costes indirectos: 3 %
- IVA: 21 %

## R Revestimientos y trasdosados

### RS Pavimentos

#### RSS De caucho, de linóleo y vinílicos

**RSS021** m² Pavimento de linóleo en losetas.
Pavimento de linóleo, de 2,5 mm de espesor, con tratamiento antiestático, acabado marmolado, color a elegir, suministrado en losetas de 50x50 cm; peso total: 3150 g/m²; clasificación al uso, según UNE-EN ISO 10874: clase 23 para uso doméstico; clase 34 para uso comercial; clase 42 para uso industrial; reducción del ruido de impactos 6 dB, según UNE-EN ISO 10140; Euroclase Cfl-s1 de reacción al fuego, según UNE-EN 13501-1. Colocación en obra: con adhesivo a base de copolímeros acrílicos modificados en dispersión acuosa, sobre capa fina de nivelación.
Criterio de valoración económica: El precio no incluye la capa fina de nivelación.
Incluye: Replanteo y recorte del pavimento. Aplicación del adhesivo. Colocación del pavimento. Soldado de unión y juntas entre losetas. Resolución de encuentros y puntos singulares. Eliminación y limpieza del material sobrante. Limpieza final del pavimento.
Criterio de medición de proyecto: Superficie medida según documentación gráfica de Proyecto, deduciendo los huecos de superficie mayor de 1 m².
Criterio de medición de obra: Se medirá la superficie realmente ejecutada según especificaciones de Proyecto, deduciendo los huecos de superficie mayor de 1 m².

| Código | Ud | Descripción | Rendimiento | Precio | Importe |
|---|---|---|---|---|---|
| mt18adq020a | kg | Adhesivo a base de copolímeros acrílicos modificados en dispersión acuosa, sin disolventes, color beige, para aplicar en interiores, para el encolado de pavimentos de PVC, linóleo y moqueta. (material) | 0.375 | 4.09 | 1.534 |
| mt18dsi021a | m² | Loseta homogénea de linóleo, de 50x50 cm y 2,5 mm de espesor, con tratamiento antiestático, obtenida mediante proceso de calandrado y compactado de harinas de corcho y madera, aceite de linaza, resinas y pigmentos naturales, y revestida por su cara inferior con yute; acabado marmolado, color a elegir; peso total: 3150 g/m²; clasificación al uso, según UNE-EN ISO 10874: clase 23 para uso doméstico; clase 34 para uso comercial; clase 42 para uso industrial; reducción del ruido de impactos 6 dB, según UNE-EN ISO 10140; Euroclase Cfl-s1 de reacción al fuego, según UNE-EN 13501-1. (material) | 1.05 | 28.14 | 29.547 |
| mo026 | h | Oficial 1ª instalador de revestimientos flexibles. (mano de obra) | 0.238 | 23.1 | 5.498 |
| mo064 | h | Ayudante instalador de revestimientos flexibles. (mano de obra) | 0.119 | 21.94 | 2.611 |
| % | % | Costes directos complementarios | 2 % | 39.190 | 0.784 |
|  |  | Costes directos |  |  | 39.974 |

Residuos:
- colocación: mt18dsi021a; factor de residuo 0.035

## Recursos

**mt18dsi021a** m² Loseta homogénea de linóleo
Datos técnicos: Coste energético 311.954 MJ; Emisión de CO2 15.488 kg; Código LER 17 02 03; Masa del elemento 3.15 kg; Volumen 0.00525 m3
Residuos:
- embalaje: re170203 Plástico. (componente de residuo); rendimiento 0.07 kg; Código LER 17 02 03; Masa del elemento 1 kg; Volumen 0.001667 m3
