# Placa para encimera

- Propiedad del archivo: CYPE Ingenieros S.A.
- Formato: FIEBDC-3/2016
- Programa: Generador de precios de la construcción. CYPE Ingenieros, S.A.
- Fecha: 04/12/2022
- Divisa: EUR
- Costes indirectos: 3 %
- IVA: 21 %

## S Señalización y equipamiento

### SC Cocinas/galerías

#### SCE Electrodomésticos

**SCE030** Ud Placa para encimera.
Placa de cocción a gas serie Cristal para encimera, con superficie de vidrio templado. Incluso sellado de la junta perimetral con la encimera. Totalmente montada, instalada, conexionada y comprobada.
Incluye: Replanteo mediante plantilla. Fijación en paramento mediante elementos de anclaje. Colocación del aparato. Sellado de juntas. Conexión a la red eléctrica.
Criterio de medición de proyecto: Número de unidades previstas, según documentación gráfica de Proyecto.
Criterio de medición de obra: Se medirá el número de unidades realmente colocadas según especificaciones de Proyecto.

| Código | Ud | Descripción | Rendimiento | Precio | Importe |
|---|---|---|---|---|---|
| mt32pgs015a | Ud | Placa de cocción a gas (butano/propano o natural), con superficie de vidrio templado. (material) | 1 | 207.6 | 207.600 |
| mt32war010 | kg | Sellador elástico de poliuretano monocomponente para juntas. (material) | 0.2 | 10.75 | 2.150 |
| mo003 | h | Oficial 1ª electricista. (mano de obra) | 0.775 | 22 | 17.050 |
| mo102 | h | Ayudante electricista. (mano de obra) | 0.775 | 20.3 | 15.733 |
| % | % | Costes directos complementarios | 2 % | 242.533 | 4.851 |
|  |  | Costes directos |  |  | 247.384 |

Residuos:
- colocación: mt32war010 Sellador elástico de poliuretano monocomponente para juntas; factor de residuo 0.03

## Recursos

**mt32pgs015a** Ud Placa de cocción a gas (butano/propano o natural), con superficie de vidrio templado
Datos técnicos: Coste energético 120.077 MJ; Emisión de CO2 8.103 kg
Residuos:
- embalaje: re150101 Envases de papel y cartón. (componente de residuo); rendimiento 1.074 kg; Código LER 15 01 01; Masa del elemento 1 kg; Volumen 0.001333 m3
- embalaje: re170604 Materiales de aislamiento distintos de los especificados en los códigos 17 06 01 y 17 06 03. (componente de residuo); rendimiento 0.054 kg; Código LER 17 06 04; Masa del elemento 1 kg; Volumen 0.001667 m3

**mt32war010** kg Sellador elástico de poliuretano monocomponente para juntas
Datos técnicos: Coste energético 144.209 MJ; Emisión de CO2 7.002 kg; Código LER 17 09 04; Masa del elemento 1 kg; Volumen 0.000667 m3
Residuos:
- embalaje: re150104 Envases metálicos. (componente de residuo); rendimiento 0.003 kg; Código LER 15 01 04; Masa del elemento 1 kg; Volumen 0.001667 m3
