# Perfil para remate lateral de tarima de composite (WPC)

- Propiedad del archivo: CYPE Ingenieros S.A.
- Formato: FIEBDC-3/2016
- Programa: Generador de precios de la construcción. CYPE Ingenieros, S.A.
- Fecha: 24/01/2025
- Divisa: EUR
- Costes indirectos: 3 %
- IVA: 21 %

## U Urbanización interior de la parcela

### UX Pavimentos exteriores

#### UXJ De composite

**UXJ020** m Perfil para remate lateral de tarima de composite (WPC).
Perfil macizo de composite (WPC) con fibras de madera y polietileno, de 24x136x2440 mm, una cara vista con textura de madera, con los bordes rectos, fijado a los rastreles con tornillos autoperforantes, de acero al carbono, de 5 mm de diámetro y 63 mm de longitud, con tratamiento anticorrosión, en tarima de composite (WPC).
Incluye: Replanteo, marcado y corte de la parte sobrante del perfil de remate lateral. Fijación del perfil de remate lateral a los rastreles.
Criterio de medición de proyecto: Longitud medida según documentación gráfica de Proyecto. No se ha incrementado la medición por roturas y recortes, ya que en la descomposición se ha considerado un 5% más de piezas.
Criterio de medición de obra: Se medirá la longitud realmente ejecutada según especificaciones de Proyecto.

| Código | Ud | Descripción | Rendimiento | Precio | Importe |
|---|---|---|---|---|---|
| mt18fmp020a | m | Perfil macizo de composite (WPC) con fibras de madera y polietileno, de 24x136x2440 mm, una cara vista con textura de madera, con los bordes rectos, según UNE-EN 15534-4, para remate lateral de tarima de composite (WPC); Euroclase Bfl, s1 de reacción al fuego (material) | 1.05 | 9.81 | 10.301 |
| mt18acc080a | Ud | Tornillo autoperforante, de acero al carbono, de 5 mm de diámetro y 63 mm de longitud, con tratamiento anticorrosión. (material) | 7 | 0.11 | 0.770 |
| mo017 | h | Oficial 1ª carpintero. (mano de obra) | 0.115 | 23.44 | 2.696 |
| mo058 | h | Ayudante carpintero. (mano de obra) | 0.115 | 22.08 | 2.539 |
| % | % | Costes directos complementarios | 2 % | 16.306 | 0.326 |
|  |  | Costes directos |  |  | 16.632 |

Residuos:
- colocación: mt18fmp020a; factor de residuo 0.00832106
- colocación: mt18acc080a Tornillo autoperforante, de acero al carbono, de 5 mm de diámetro y 63 mm de longitud, con tratamiento anticorrosión; factor de residuo 0.00491667

## Recursos

**mt18fmp020a** m Perfil macizo de composite (WPC) con fibras de madera y polietileno
Datos técnicos: Coste energético 120.357 MJ; Emisión de CO2 5.513 kg; Código LER 17 02 01; Masa del elemento 4.7 kg; Volumen 0.004273 m3
Residuos:
- embalaje: re170203 Plástico. (componente de residuo); rendimiento 0.003 kg; Código LER 17 02 03; Masa del elemento 1 kg; Volumen 0.001667 m3

**mt18acc080a** Ud Tornillo autoperforante, de acero al carbono, de 5 mm de diámetro y 63 mm de longitud, con tratamiento anticorrosión
Datos técnicos: Coste energético 0.120 MJ; Emisión de CO2 0.007 kg; Código LER 17 04 05; Masa del elemento 0.012 kg; Volumen 0.000006 m3
Residuos:
- embalaje: re150101 Envases de papel y cartón. (componente de residuo); rendimiento 0.001 kg; Código LER 15 01 01; Masa del elemento 1 kg; Volumen 0.001333 m3
