# Aislamiento térmico por el exterior en medianeras con espuma de poliuretano

- Propiedad del archivo: CYPE Ingenieros S.A.
- Formato: FIEBDC-3/2016
- Programa: Generador de precios de la construcción. CYPE Ingenieros, S.A.
- Fecha: 24/01/2025
- Divisa: EUR
- Costes indirectos: 3 %
- IVA: 21 %

## Z Rehabilitación energética

### ZF Cerramientos verticales: adición de aislamiento térmico

#### ZFM Sistemas de aislamiento exterior por proyección

**ZFM010** m² Aislamiento térmico por el exterior en medianeras con espuma de poliuretano.
Rehabilitación energética de medianera, mediante aislamiento térmico por el exterior formado por espuma rígida de poliuretano, de 40 mm de espesor mínimo, 45 kg/m³ de densidad mínima, aplicada directamente sobre el paramento, por su cara exterior, mediante proyección mecánica; acabado visto con capa de elastómero de poliuretano proyectado, densidad 1000 kg/m³, de 1,5 a 3 mm de espesor medio, color a elegir, para la protección del aislante de la radiación ultravioleta.
Incluye: Protección de los elementos del entorno que puedan verse afectados durante los trabajos de proyección del poliuretano. Preparación de la superficie soporte. Proyección del poliuretano en capas sucesivas. Proyección de la capa de revestimiento. Limpieza.
Criterio de medición de proyecto: Superficie medida según documentación gráfica de Proyecto.
Criterio de medición de obra: Se medirá la superficie realmente ejecutada según especificaciones de Proyecto.

| Código | Ud | Descripción | Rendimiento | Precio | Importe |
|---|---|---|---|---|---|
| mt16pop010de | m² | Espuma rígida de poliuretano proyectado "in situ", densidad mínima 45 kg/m³, conductividad térmica 0,035 W/(mK) y Euroclase E de reacción al fuego según UNE-EN 13501-1, según UNE-EN 14315-1; para el relleno de cámara de aire de 40 mm de espesor medio, en cerramientos de doble hoja de fábrica. (material) | 1.05 | 4.35 | 4.568 |
| mt16pop100a | m² | Elastómero de poliuretano proyectado, densidad 1000 kg/m³, de 1,5 a 3 mm de espesor medio, color a elegir, para aplicar desde el exterior en cerramientos de fachadas y medianeras. (material) | 1.05 | 3.87 | 4.064 |
| mq08mpa030 | h | Maquinaria para proyección de productos aislantes. (maquinaria) | 0.232 | 17.08 | 3.963 |
| mo030 | h | Oficial 1ª aplicador de productos aislantes. (mano de obra) | 0.317 | 23.1 | 7.323 |
| mo068 | h | Ayudante aplicador de productos aislantes. (mano de obra) | 0.317 | 21.94 | 6.955 |
| % | % | Costes directos complementarios | 2 % | 26.873 | 0.537 |
|  |  | Costes directos |  |  | 27.410 |

Residuos:
- colocación: mt16pop010de; factor de residuo 0.024
- colocación: mt16pop100a; factor de residuo 0.024

## Recursos

**mt16pop010de** m² Espuma rígida de poliuretano proyectado "in situ"
Datos técnicos: Coste energético 259.524 MJ; Emisión de CO2 12.600 kg; Código LER 17 06 04; Masa del elemento 1.8 kg; Volumen 0.003 m3

**mt16pop100a** m² Elastómero de poliuretano proyectado
Datos técnicos: Coste energético 324.405 MJ; Emisión de CO2 15.750 kg; Código LER 17 06 04; Masa del elemento 2.25 kg; Volumen 0.00375 m3
