# Rehabilitación energética de cubierta plana no transitable. Sistema "KNAUF INSULATION"

- Propiedad del archivo: CYPE Ingenieros S.A.
- Formato: FIEBDC-3/2016
- Programa: Generador de precios de la construcción. CYPE Ingenieros, S.A.
- Fecha: 14/03/2022
- Divisa: EUR
- Costes indirectos: 3 %
- IVA: 21 %

## Z Rehabilitación energética

### ZH Cerramientos horizontales: adición de aislamiento térmico

#### ZHA Sistemas de aislamiento por el exterior de cubierta plana

**ZHA010** m² Rehabilitación energética de cubierta plana no transitable. Sistema "KNAUF INSULATION".
Rehabilitación energética de cubierta plana no transitable. Sistema "KNAUF INSULATION". AISLAMIENTO TÉRMICO: panel de lana de roca, hidrófobo, no revestido, aglomerado con resinas, imputrescible, de alta resistencia a compresión (50 kPa), Smart Roof Thermal "KNAUF INSULATION", de 100 mm de espesor, fijado mecánicamente al soporte; IMPERMEABILIZACIÓN: tipo monocapa, adherida, formada por lámina de betún modificado con plastómero APP, LBM(APP)-50/G-FP.
Incluye: Revisión de la superficie soporte en la que se realiza la fijación del aislamiento de acuerdo con las exigencias de la técnica a emplear. Corte, ajuste y colocación del aislamiento con fijaciones mecánicas. Limpieza y preparación de la superficie. Colocación de la impermeabilización.
Criterio de medición de proyecto: Superficie medida según documentación gráfica de Proyecto.
Criterio de medición de obra: Se medirá la superficie realmente ejecutada según especificaciones de Proyecto.

| Código | Ud | Descripción | Rendimiento | Precio | Importe |
|---|---|---|---|---|---|
| mt16lkr010fga | m² | Panel de lana de roca, hidrófobo, no revestido, aglomerado con resinas, imputrescible, de alta resistencia a compresión (50 kPa), Smart Roof Thermal "KNAUF INSULATION", de 100 mm de espesor, según UNE-EN 13162, resistencia térmica 2,75 m²K/W, conductividad térmica 0,036 W/(mK), Euroclase A1 de reacción al fuego según UNE-EN 13501-1, con código de designación MW-EN 13162-T5-CS(10)50-TR10-PL(5)500-WS-WL(P)-AFr5, de aplicación como aislante térmico y acústico en cubiertas planas y cubiertas inclinadas. (material) | 1.05 | 31.98 | 33.579 |
| mt16aaa020ag | Ud | Fijación mecánica para paneles aislantes de lana mineral, colocados directamente sobre la superficie soporte. (material) | 5 | 0.2 | 1.000 |
| mt14lga040o | m² | Lámina de betún modificado con plastómero APP, LBM(APP)-50/G-FP, de 3,5 mm de espesor, masa nominal 5 kg/m², con armadura de fieltro de poliéster reforzado y estabilizado de 150 g/m², con autoprotección mineral de color verde. Según UNE-EN 13707. (material) | 1.1 | 5.74 | 6.314 |
| mt14pap100b | kg | Emulsión asfáltica de base acuosa, tipo EA según UNE 104231. (material) | 1 | 2.2 | 2.200 |
| mo054 | h | Oficial 1ª montador de aislamientos. (mano de obra) | 0.109 | 20.48 | 2.232 |
| mo101 | h | Ayudante montador de aislamientos. (mano de obra) | 0.109 | 18.92 | 2.062 |
| mo029 | h | Oficial 1ª aplicador de láminas impermeabilizantes. (mano de obra) | 0.088 | 19.93 | 1.754 |
| mo067 | h | Ayudante aplicador de láminas impermeabilizantes. (mano de obra) | 0.088 | 18.92 | 1.665 |
| % | % | Costes directos complementarios | 2 % | 50.806 | 1.016 |
|  |  | Costes directos |  |  | 51.822 |

Residuos:
- colocación: mt16lkr010fga; factor de residuo 0.024
- colocación: mt14lga040o; factor de residuo 0.07
- colocación: mt14pap100b Emulsión asfáltica de base acuosa, tipo EA según UNE 104231; factor de residuo 0.035

## Recursos

**mt16lkr010fga** m² Panel de lana de roca
Datos técnicos: Coste energético 149.347 MJ; Emisión de CO2 7.535 kg; Código LER 17 06 04; Masa del elemento 4 kg; Volumen 0.006667 m3
Residuos:
- embalaje: re170203 Plástico. (componente de residuo); rendimiento 0.034 kg; Código LER 17 02 03; Masa del elemento 1 kg; Volumen 0.001667 m3

**mt16aaa020ag** Ud Fijación mecánica para paneles aislantes de lana mineral, colocados directamente sobre la superficie soporte
Datos técnicos: Coste energético 0.203 MJ; Emisión de CO2 0.069 kg
Residuos:
- embalaje: re150101 Envases de papel y cartón. (componente de residuo); rendimiento 0.072 kg; Código LER 15 01 01; Masa del elemento 1 kg; Volumen 0.001333 m3

**mt14lga040o** m² Lámina de betún modificado con plastómero APP
Datos técnicos: Coste energético 289.548 MJ; Emisión de CO2 8.098 kg; Código LER 17 03 02; Masa del elemento 5 kg; Volumen 0.005 m3
Residuos:
- embalaje: re170203 Plástico; rendimiento 0.05 kg

**mt14pap100b** kg Emulsión asfáltica de base acuosa, tipo EA según UNE 104231
Datos técnicos: Coste energético 32.726 MJ; Emisión de CO2 0.271 kg; Código LER 17 03 02; Masa del elemento 1 kg; Volumen 0.001 m3
Residuos:
- embalaje: re150104 Envases metálicos. (componente de residuo); rendimiento 0.08 kg; Código LER 15 01 04; Masa del elemento 1 kg; Volumen 0.001667 m3
