# Perfilado y refino de taludes, con medios mecánicos

- Propiedad del archivo: CYPE INGENIEROS, S.A.
- Formato: FIEBDC-3/2002
- Divisa: EUR
- Costes indirectos: 3.00 %
- IVA: 21.00 %

## A Acondicionamiento del terreno

### AC Movimiento de tierras en obra civil

#### ACP Perfilados, refinos y rasanteos

**ACP010** m² Perfilado y refino de taludes, con medios mecánicos.
Perfilado y refino de taludes de terraplén, de hasta 3 m de altura, en tierra, con medios mecánicos.
Incluye: Preparación de la zona de trabajo. Situación de los puntos topográficos. Ejecución del perfilado y del refino.
Criterio de medición de proyecto: Superficie medida según documentación gráfica de Proyecto.
Criterio de medición de obra: Se medirá la superficie realmente ejecutada según especificaciones de Proyecto.

| Código | Ud | Descripción | Rendimiento | Precio | Importe |
|---|---|---|---|---|---|
| mq01mot010a | h | Motoniveladora de 141 kW. (maquinaria) | 0.002 | 77.41 | 0.15 |
| % | % | Costes directos complementarios | 2 % | 0.15 | 0.00 |
|  |  | Costes directos |  |  | 0.15 |
