# Juego biosaludable, tipo bicicleta

- Propiedad del archivo: CYPE INGENIEROS, S.A.
- Formato: FIEBDC-3/2002
- Divisa: EUR
- Costes indirectos: 3.00 %
- IVA: 21.00 %

## T Equipamiento urbano

### TB Áreas de juegos biosaludables

#### TBM Para personas adultas

**TBM010** Ud Juego biosaludable, tipo bicicleta.
Juego biosaludable, tipo bicicleta, para un usuario, de tubo de acero galvanizado pintado con pintura de poliéster, de 119x48x123 cm. Colocación en obra: con tacos químicos, sobre una superficie base.
Criterio de valoración económica: El precio no incluye la superficie base.
Incluye: Replanteo. Fijación del juego biosaludable.
Criterio de medición de proyecto: Número de unidades previstas, según documentación gráfica de Proyecto.
Criterio de medición de obra: Se medirá el número de unidades realmente ejecutadas según especificaciones de Proyecto.

| Código | Ud | Descripción | Rendimiento | Precio | Importe |
|---|---|---|---|---|---|
| mt50spl105b | Ud | Fijación compuesta por taco químico, arandela y tornillo de acero. (material) | 4.000 | 5.82 | 23.28 |
| mt52jbs070a | Ud | Juego biosaludable, tipo bicicleta, para un usuario, formado por poste de tubo de acero galvanizado pintado con pintura de poliéster, estructura soporte tubular, pedales, empuñaduras ergonómicas y asiento de polietileno, rodamientos sellados, transmisión de potencia mediante eje multi nervado y tornillos de acero inoxidable, de 119x48x123 cm, con zona de seguridad de 12 m²; para la realización de ejercicio cardiovascular del tren inferior. Según UNE-EN 16630. (material) | 1.000 | 1446.87 | 1446.87 |
| op00tal010 |  | Taladro. | 1.000 | 0.00 | 0.00 |
| op00ato010 |  | Atornillador. | 1.000 | 0.00 | 0.00 |
| mo041 | h | Oficial 1ª construcción de obra civil. (mano de obra) | 1.650 | 22.13 | 36.51 |
| mo087 | h | Ayudante construcción de obra civil. (mano de obra) | 1.650 | 21.02 | 34.68 |
| % | % | Costes directos complementarios | 2 % | 1541.34 | 30.83 |
|  |  | Costes directos |  |  | 1572.17 |
