# Pavimento absorbedor de impactos, de material granular

- Propiedad del archivo: CYPE INGENIEROS, S.A.
- Formato: FIEBDC-3/2002
- Divisa: EUR
- Costes indirectos: 3.00 %
- IVA: 21.00 %

## T Equipamiento urbano

### TJ Áreas de juegos infantiles

#### TJR Pavimentos absorbedores de impactos

**TJR010** m² Pavimento absorbedor de impactos, de material granular.
Pavimento absorbedor de impactos para una altura máxima de caída de 2,0 m, en áreas exteriores de juegos infantiles, formado por una capa de arena, no compactada, de 20 cm de espesor.
Incluye: Transporte y descarga del material a pie de tajo. Extendido y nivelación del material.
Criterio de medición de proyecto: Superficie medida según documentación gráfica de Proyecto.
Criterio de medición de obra: Se medirá la superficie realmente ejecutada según especificaciones de Proyecto.

| Código | Ud | Descripción | Rendimiento | Precio | Importe |
|---|---|---|---|---|---|
| mt01arp021b | m³ | Arena de granulometría comprendida entre 0,2 y 2 mm, sin partículas de lodo ni de arcilla, para áreas de juegos infantiles, según UNE-EN 1177. (material) | 0.200 | 38.62 | 7.72 |
| mq01pan070b | h | Mini pala cargadora sobre neumáticos, de 52 kW/1 m³ kW. (maquinaria) | 0.088 | 37.53 | 3.30 |
| mo087 | h | Ayudante construcción de obra civil. (mano de obra) | 0.044 | 21.02 | 0.92 |
| % | % | Costes directos complementarios | 2 % | 11.94 | 0.24 |
|  |  | Costes directos |  |  | 12.18 |
