# Banco de resinas

- Propiedad del archivo: CYPE INGENIEROS, S.A.
- Formato: FIEBDC-3/2002
- Divisa: EUR
- Costes indirectos: 3.00 %
- IVA: 21.00 %

## T Equipamiento urbano

### TM Mobiliario urbano

#### TMB Bancos, sillas y mesas

**TMB030** Ud Banco de resinas.
Banco modelo Iola "SANTA & COLE" para colocar en superficie, de 50x44x150 cm, con asiento de polietileno de color negro, fijado a una superficie soporte con elementos de anclaje.
Criterio de valoración económica: El precio no incluye la superficie soporte.
Incluye: Replanteo. Montaje. Eliminación y limpieza del material sobrante.
Criterio de medición de proyecto: Número de unidades previstas, según documentación gráfica de Proyecto.
Criterio de medición de obra: Se medirá el número de unidades realmente ejecutadas según especificaciones de Proyecto.

| Código | Ud | Descripción | Rendimiento | Precio | Importe |
|---|---|---|---|---|---|
| mt52bsc140o | Ud | Banco modelo Iola "SANTA & COLE" para colocar en superficie, de 50x44x150 cm, con asiento de polietileno de color negro, incluso pernos de anclaje. (material) | 1.000 | 922.56 | 922.56 |
| mt09reh330 | kg | Mortero de resina epoxi con arena de sílice, de endurecimiento rápido, para relleno de anclajes. (material) | 0.200 | 5.11 | 1.02 |
| mo041 | h | Oficial 1ª construcción de obra civil. (mano de obra) | 0.440 | 22.13 | 9.74 |
| mo087 | h | Ayudante construcción de obra civil. (mano de obra) | 0.440 | 21.02 | 9.25 |
| % | % | Costes directos complementarios | 2 % | 942.57 | 18.85 |
|  |  | Costes directos |  |  | 961.42 |
