# Aparcamiento para bicicletas, de acero corten

- Propiedad del archivo: CYPE INGENIEROS, S.A.
- Formato: FIEBDC-3/2002
- Divisa: EUR
- Costes indirectos: 3.00 %
- IVA: 21.00 %

## T Equipamiento urbano

### TM Mobiliario urbano

#### TMI Aparcamientos para bicicletas

**TMI020** Ud Aparcamiento para bicicletas, de acero corten.
Aparcamiento para bicicletas modelo Táctil "SANTA & COLE", para 2 bicicletas, de plancha de acero corten acabado granallado silueteada mediante oxicorte, fijado a una superficie soporte con elementos de anclaje.
Criterio de valoración económica: El precio no incluye la superficie soporte.
Incluye: Replanteo. Montaje. Eliminación y limpieza del material sobrante.
Criterio de medición de proyecto: Número de unidades previstas, según documentación gráfica de Proyecto.
Criterio de medición de obra: Se medirá el número de unidades realmente ejecutadas según especificaciones de Proyecto.

| Código | Ud | Descripción | Rendimiento | Precio | Importe |
|---|---|---|---|---|---|
| mt52asc030a | Ud | Aparcamiento para bicicletas modelo Táctil "SANTA & COLE", para 2 bicicletas, de plancha de acero corten acabado granallado silueteada mediante oxicorte, incluso pernos de anclaje. (material) | 1.000 | 300.37 | 300.37 |
| mt09reh330 | kg | Mortero de resina epoxi con arena de sílice, de endurecimiento rápido, para relleno de anclajes. (material) | 0.200 | 5.11 | 1.02 |
| mo041 | h | Oficial 1ª construcción de obra civil. (mano de obra) | 0.330 | 22.13 | 7.30 |
| mo087 | h | Ayudante construcción de obra civil. (mano de obra) | 0.330 | 21.02 | 6.94 |
| % | % | Costes directos complementarios | 2 % | 315.63 | 6.31 |
|  |  | Costes directos |  |  | 321.94 |
