# Puerta de acceso en vallado de recinto para perros

- Propiedad del archivo: CYPE INGENIEROS, S.A.
- Formato: FIEBDC-3/2002
- Divisa: EUR
- Costes indirectos: 3.00 %
- IVA: 21.00 %

## T Equipamiento urbano

### TM Mobiliario urbano

#### TMS Mobiliario canino

**TMS040** Ud Puerta de acceso en vallado de recinto para perros.
Puerta de acceso en vallado de recinto para perros, de madera, de 1,00x0,80 m, con bisagras y pestillo, fijada a una superficie soporte.
Criterio de valoración económica: El precio no incluye la superficie soporte.
Incluye: Replanteo. Fijación del elemento.
Criterio de medición de proyecto: Número de unidades previstas, según documentación gráfica de Proyecto.
Criterio de medición de obra: Se medirá el número de unidades realmente ejecutadas según especificaciones de Proyecto.

| Código | Ud | Descripción | Rendimiento | Precio | Importe |
|---|---|---|---|---|---|
| mt50spl105b | Ud | Fijación compuesta por taco químico, arandela y tornillo de acero. (material) | 4.000 | 5.82 | 23.28 |
| mt52moc040a | Ud | Puerta de acceso para vallado de recinto para perros, de madera, de 1,00x0,80 m, con bisagras y pestillo, incluso elementos de fijación. (material) | 1.000 | 118.72 | 118.72 |
| op00tal010 |  | Taladro. | 1.000 | 0.00 | 0.00 |
| op00ato010 |  | Atornillador. | 1.000 | 0.00 | 0.00 |
| mo041 | h | Oficial 1ª construcción de obra civil. (mano de obra) | 0.330 | 22.13 | 7.30 |
| mo087 | h | Ayudante construcción de obra civil. (mano de obra) | 0.330 | 21.02 | 6.94 |
| % | % | Costes directos complementarios | 2 % | 156.24 | 3.12 |
|  |  | Costes directos |  |  | 159.36 |
