# Poste Pipican

- Propiedad del archivo: CYPE INGENIEROS, S.A.
- Formato: FIEBDC-3/2002
- Divisa: EUR
- Costes indirectos: 3.00 %
- IVA: 21.00 %

## T Equipamiento urbano

### TM Mobiliario urbano

#### TMS Mobiliario canino

**TMS050** Ud Poste Pipican.
Poste pipican de madera de pino Suecia tratada en autoclave, con clase de uso 4, según UNE-EN 335, de 150 cm de altura y 10 cm de diámetro, fijado a una base de hormigón HM-20/P/20/X0 con elementos de anclaje.
Criterio de valoración económica: El precio incluye la excavación.
Incluye: Replanteo. Excavación con medios manuales. Hormigonado de la base de apoyo. Montaje. Eliminación y limpieza del material sobrante.
Criterio de medición de proyecto: Número de unidades previstas, según documentación gráfica de Proyecto.
Criterio de medición de obra: Se medirá el número de unidades realmente ejecutadas según especificaciones de Proyecto.

| Código | Ud | Descripción | Rendimiento | Precio | Importe |
|---|---|---|---|---|---|
| mt52moc050 | Ud | Poste pipican de madera de pino Suecia tratada en autoclave, con clase de uso 4, según UNE-EN 335, de 150 cm de altura y 10 cm de diámetro, incluso pernos de anclaje. (material) | 1.000 | 207.40 | 207.40 |
| mt10hmf010tLb | m³ | Hormigón HM-20/B/20/X0, fabricado en central. (material) | 0.100 | 87.66 | 8.77 |
| mo041 | h | Oficial 1ª construcción de obra civil. (mano de obra) | 0.660 | 22.13 | 14.61 |
| mo087 | h | Ayudante construcción de obra civil. (mano de obra) | 0.660 | 21.02 | 13.87 |
| % | % | Costes directos complementarios | 2 % | 244.65 | 4.89 |
|  |  | Costes directos |  |  | 249.54 |
