# Baliza luminosa

- Propiedad del archivo: CYPE INGENIEROS, S.A.
- Formato: FIEBDC-3/2002
- Divisa: EUR
- Costes indirectos: 3.00 %
- IVA: 21.00 %

## Y Seguridad y salud

### YS Señalización provisional de obras

#### YSB Balizamiento

**YSB015** Ud Baliza luminosa.
Suministro, montaje y desmontaje de baliza luminosa intermitente para señalización, de color ámbar, con lámpara Led, de 1,2 m de altura, amortizable en 10 usos, alimentada por 2 pilas de 6 V 4R25. Incluso mantenimiento en condiciones seguras durante todo el periodo de tiempo que se requiera.
Criterio de medición de proyecto: Número de unidades previstas, según Estudio o Estudio Básico de Seguridad y Salud.
Criterio de medición de obra: Se medirá el número de unidades realmente colocadas según especificaciones de Estudio o Estudio Básico de Seguridad y Salud.

| Código | Ud | Descripción | Rendimiento | Precio | Importe |
|---|---|---|---|---|---|
| mt50bal040b | Ud | Baliza luminosa intermitente para señalización, de color ámbar, con lámpara Led y enganche metálico para soporte. (material) | 0.100 | 25.75 | 2.58 |
| mt50bal041a | Ud | Pila de 6V tipo 4R25 estándar. (material) | 2.000 | 6.62 | 13.24 |
| mo120 | h | Peón Seguridad y Salud. (mano de obra) | 0.110 | 20.78 | 2.29 |
| % | % | Costes directos complementarios | 2 % | 18.11 | 0.36 |
|  |  | Costes directos |  |  | 18.47 |
