# Cascada luminosa

- Propiedad del archivo: CYPE INGENIEROS, S.A.
- Formato: FIEBDC-3/2002
- Divisa: EUR
- Costes indirectos: 3.00 %
- IVA: 21.00 %

## Y Seguridad y salud

### YS Seńalización provisional de obras

#### YSB Balizamiento

**YSB040** m Cascada luminosa.
Balizamiento provisional mediante cascada luminosa sincronizada, formada por: bases de goma reciclada de 800x400x120 mm, amortizables en 10 usos; balizas de seguridad con bandas reflectantes de color rojo y blanco, amortizables en 10 usos, colocadas cada 3 m y focos de color ámbar, con lámpara Súper Led y lente de 200 mm de diámetro, amortizables en 10 usos, alimentados con pilas de 6 V 4LR25. Incluso montaje, mantenimiento en condiciones seguras durante todo el periodo de tiempo que se requiera y desmontaje.
Incluye: Montaje y comprobación. Desmontaje posterior. Transporte hasta el lugar de almacenaje o retirada a contenedor.
Criterio de medición de proyecto: Longitud medida según Estudio o Estudio Básico de Seguridad y Salud.
Criterio de medición de obra: Se medirá la longitud realmente montada según especificaciones de Estudio o Estudio Básico de Seguridad y Salud.

| Código | Ud | Descripción | Rendimiento | Precio | Importe |
|---|---|---|---|---|---|
| mt50bal070 | Ud | Base de goma reciclada de 800x400x120 mm, para sujeción de baliza de seguridad. (material) | 0.045 | 54.43 | 2.45 |
| mt50bal071 | Ud | Baliza de seguridad con bandas reflectantes por ambas caras de color rojo y blanco, para sujeción de focos de cascada luminosa, adaptable a base de goma. (material) | 0.045 | 97.83 | 4.40 |
| mt50bal075 | Ud | Foco para cascada luminosa, de color ámbar, con lámpara Súper Led y lente de 200 mm de diámetro. (material) | 0.045 | 248.63 | 11.19 |
| mt50bal041b | Ud | Pila de 6V tipo 4LR25 alcalina. (material) | 0.315 | 18.83 | 5.93 |
| mo120 | h | Peón Seguridad y Salud. (mano de obra) | 0.550 | 20.78 | 11.43 |
| % | % | Costes directos complementarios | 2 % | 35.40 | 0.71 |
|  |  | Costes directos |  |  | 36.11 |
