# Geocompuesto para sistema de drenaje

- Propiedad del archivo: CYPE Ingenieros S.A.
- Formato: FIEBDC-3/2016
- Programa: Generador de precios de la construcción. CYPE Ingenieros, S.A.
- Fecha: 22/05/2024
- Divisa: EUR
- Costes indirectos: 3 %
- IVA: 21 %

## N Aislamientos e impermeabilizaciones

### NG Geosintéticos

#### NGC Geocompuestos

**NGC010** m² Geocompuesto para sistema de drenaje.
Geocompuesto drenante, formado por un cuerpo alveolar doble bicúspide de polietileno de alta densidad que lleva termofijado a cada una de sus caras un geotextil a base de filamentos de polipropileno unidos mecánicamente por un proceso de agujeteado con posterior tratamiento térmico, con una capacidad drenante de 0,85 l/m·s (presión 20kPa, gradiente i=1), con una resistencia a la tracción longitudinal de 16,1 kN/m, una resistencia a la tracción transversal de 18,4 kN/m y 8 mm de espesor, para drenaje vertical (muros y túneles). Colocación en obra: con solapes y con rosetas (2 ud/m²).
Incluye: Colocación del geocompuesto. Resolución de solapes y uniones. Resolución de puntos singulares. Fijación del geocompuesto.
Criterio de medición de proyecto: Superficie medida según documentación gráfica de Proyecto.
Criterio de medición de obra: Se medirá la superficie realmente ejecutada según especificaciones de Proyecto, incluyendo las entregas y los solapes.

| Código | Ud | Descripción | Rendimiento | Precio | Importe |
|---|---|---|---|---|---|
| mt14geo010d | m² | Geocompuesto drenante, formado por un cuerpo alveolar doble bicúspide de polietileno de alta densidad que lleva termofijado a cada una de sus caras un geotextil a base de filamentos de polipropileno unidos mecánicamente por un proceso de agujeteado con posterior tratamiento térmico, con una capacidad drenante de 0,85 l/m·s (presión 20kPa, gradiente i=1), con una resistencia a la tracción longitudinal de 16,1 kN/m, una resistencia a la tracción transversal de 18,4 kN/m y 8 mm de espesor. (material) | 1.1 | 7.36 | 8.096 |
| mt15pao010a | Ud | Roseta, para fijación de lámina drenante. (material) | 2 | 0.02 | 0.040 |
| mo041 | h | Oficial 1ª construcción de obra civil. (mano de obra) | 0.028 | 22.13 | 0.620 |
| mo087 | h | Ayudante construcción de obra civil. (mano de obra) | 0.028 | 21.02 | 0.589 |
| % | % | Costes directos complementarios | 2 % | 9.345 | 0.187 |
|  |  | Costes directos |  |  | 9.532 |

Residuos:
- colocación: mt14geo010d; factor de residuo 0.07

## Recursos

**mt14geo010d** m² Geocompuesto drenante
Datos técnicos: Coste energético 15.501 MJ; Emisión de CO2 0.770 kg; Código LER 17 02 03; Masa del elemento 0.11 kg; Volumen 0.000183 m3
Residuos:
- embalaje: re170203 Plástico. (componente de residuo); rendimiento 0.05 kg; Código LER 17 02 03; Masa del elemento 1 kg; Volumen 0.001667 m3
