# Contenedor de carga vertical, de polietileno

- Propiedad del archivo: CYPE Ingenieros S.A.
- Formato: FIEBDC-3/2016
- Programa: Generador de precios de la construcción. CYPE Ingenieros, S.A.
- Fecha: 23/03/2024
- Divisa: EUR
- Costes indirectos: 3 %
- IVA: 21 %

## T Equipamiento urbano

### TM Mobiliario urbano

#### TMC Contenedores

**TMC020** Ud Contenedor de carga vertical, de polietileno.
Contenedor tipo iglú de carga vertical de polietileno de alta densidad para recogida selectiva de vidrio, de 2500 l de capacidad y 670 kg de carga máxima, de base circular de 1580 mm de diámetro y 1700 mm de altura, color verde, provisto de puerta de descarga para vaciado sobre camión, enganche metálico para elevación y bocas de carga con refuerzo exterior para evitar la entrada de agua.
Incluye: Descarga en obra. Montaje.
Criterio de medición de proyecto: Número de unidades previstas, según documentación gráfica de Proyecto.
Criterio de medición de obra: Se medirá el número de unidades realmente ejecutadas según especificaciones de Proyecto.

| Código | Ud | Descripción | Rendimiento | Precio | Importe |
|---|---|---|---|---|---|
| mt52muc020aa | Ud | Contenedor tipo iglú de carga vertical de polietileno de alta densidad para recogida selectiva de vidrio, de 2500 l de capacidad y 670 kg de carga máxima, de base circular de 1580 mm de diámetro y 1700 mm de altura, color verde, resistente a los rayos ultravioleta, a la intemperie, a las soluciones ácidas y alcalinas, a hongos y bacterias y a detergentes, provisto de puerta de descarga para vaciado sobre camión, enganche metálico para elevación y bocas de carga con refuerzo exterior para evitar la entrada de agua. (material) | 1 | 661.52 | 661.520 |
| mq04cag010a | h | Camión con grúa de hasta 6 t. (maquinaria) | 0.22 | 56.47 | 12.423 |
| mo087 | h | Ayudante construcción de obra civil. (mano de obra) | 0.22 | 21.02 | 4.624 |
| % | % | Costes directos complementarios | 2 % | 678.567 | 13.571 |
|  |  | Costes directos |  |  | 692.138 |

## Recursos

**mt52muc020aa** Ud Contenedor tipo iglú de carga vertical de polietileno de alta densidad para recogida selectiva de vidrio
Datos técnicos: Coste energético 8479.954 MJ; Emisión de CO2 240.315 kg
Residuos:
- embalaje: re170203 Plástico. (componente de residuo); rendimiento 0.57 kg; Código LER 17 02 03; Masa del elemento 1 kg; Volumen 0.001667 m3
