# Aparcamiento para bicicletas, de acero

- Propiedad del archivo: CYPE Ingenieros S.A.
- Formato: FIEBDC-3/2016
- Programa: Generador de precios de la construcción. CYPE Ingenieros, S.A.
- Fecha: 23/03/2024
- Divisa: EUR
- Costes indirectos: 3 %
- IVA: 21 %

## T Equipamiento urbano

### TM Mobiliario urbano

#### TMI Aparcamientos para bicicletas

**TMI050** Ud Aparcamiento para bicicletas, de acero.
Aparcamiento para 7 bicicletas, formado por estructura de tubo de acero cincado bicromatado de 40 mm de diámetro y 2 mm de espesor, de 2,50x0,75 m, con arandela de remate inferior, fijado a una superficie soporte con elementos de anclaje.
Criterio de valoración económica: El precio no incluye la superficie soporte.
Incluye: Replanteo. Montaje. Eliminación y limpieza del material sobrante.
Criterio de medición de proyecto: Número de unidades previstas, según documentación gráfica de Proyecto.
Criterio de medición de obra: Se medirá el número de unidades realmente ejecutadas según especificaciones de Proyecto.

| Código | Ud | Descripción | Rendimiento | Precio | Importe |
|---|---|---|---|---|---|
| mt50spl105b | Ud | Fijación compuesta por taco químico, arandela y tornillo de acero. (material) | 8 | 5.82 | 46.560 |
| mt52apb010p | Ud | Aparcamiento para 7 bicicletas, formado por estructura de tubo de acero cincado bicromatado de 40 mm de diámetro y 2 mm de espesor, de 2,50x0,75 m, con arandela de remate inferior, incluso elementos de fijación. (material) | 1 | 350.43 | 350.430 |
| mo041 | h | Oficial 1ª construcción de obra civil. (mano de obra) | 0.66 | 22.13 | 14.606 |
| mo087 | h | Ayudante construcción de obra civil. (mano de obra) | 0.66 | 21.02 | 13.873 |
| % | % | Costes directos complementarios | 2 % | 425.469 | 8.509 |
|  |  | Costes directos |  |  | 433.978 |

## Recursos

**mt52apb010p** Ud Aparcamiento para 7 bicicletas
Datos técnicos: Coste energético 510.343 MJ; Emisión de CO2 26.431 kg
Residuos:
- embalaje: re170203 Plástico. (componente de residuo); rendimiento 0.157 kg; Código LER 17 02 03; Masa del elemento 1 kg; Volumen 0.001667 m3
- embalaje: re170604 Materiales de aislamiento distintos de los especificados en los códigos 17 06 01 y 17 06 03. (componente de residuo); rendimiento 0.032 kg; Código LER 17 06 04; Masa del elemento 1 kg; Volumen 0.001667 m3
