# Sistema provisional de protección de borde de forjado, clase C

- Propiedad del archivo: CYPE Ingenieros S.A.
- Formato: FIEBDC-3/2016
- Programa: Generador de precios de la construcción. CYPE Ingenieros, S.A.
- Fecha: 22/05/2024
- Divisa: EUR
- Costes indirectos: 3 %
- IVA: 21 %

## Y Seguridad y salud

### YC Sistemas de protección colectiva

#### YCF Protección perimetral de bordes de forjado

**YCF030** m Sistema provisional de protección de borde de forjado, clase C.
Sistema provisional de protección de borde de forjado, clase C, de 1 m de altura, que proporciona resistencia para fuerzas dinámicas elevadas y para superficies de trabajo con un ángulo de inclinación máximo de 45°, formado por: barandilla principal de tubo de acero de 25 mm de diámetro y 2500 mm de longitud, amortizable en 150 usos; barandilla inferior de tubo de acero de 25 mm de diámetro y 2500 mm de longitud, amortizable en 150 usos; protección intermedia de red de seguridad tipo U, de poliamida de alta tenacidad, color blanco, amortizable en 10 puestas; rodapié de lona de polietileno de alta densidad, con tratamiento ultravioleta, color verde, que tenga el borde superior al menos 30 cm por encima de la superficie de trabajo y guardacuerpos fijos de seguridad fabricados en acero de primera calidad pintado al horno en epoxi-poliéster, de 40 mm de diámetro y 1200 mm de longitud, separados entre sí una distancia máxima de 2,5 m y fijados al forjado con soporte mordaza, amortizables en 20 usos. Incluso cuerda de unión de polipropileno, para unir las redes y cuerda de atado de polipropileno, para atar la cuerda perimetral de las redes a un soporte adecuado.
Criterio de medición de proyecto: Longitud medida según Estudio o Estudio Básico de Seguridad y Salud.
Criterio de medición de obra: Se medirá la longitud realmente montada según especificaciones de Estudio o Estudio Básico de Seguridad y Salud.

| Código | Ud | Descripción | Rendimiento | Precio | Importe |
|---|---|---|---|---|---|
| mt50spm030b | Ud | Soporte mordaza. (material) | 0.58 | 144.31 | 83.700 |
| mt50spb030x | Ud | Guardacuerpos fijo de seguridad fabricado en acero de primera calidad pintado al horno en epoxi-poliéster, de 40 mm de diámetro y 1200 mm de longitud. (material) | 0.029 | 7.05 | 0.204 |
| mt50spb050a | Ud | Barandilla para guardacuerpos matrizada, de tubo de acero pintado al horno en epoxi-poliéster, de 25 mm de diámetro y 2500 mm de longitud. (material) | 0.005 | 7.05 | 0.035 |
| mt50spr070 | m² | Red vertical de seguridad tipo U, según UNE-EN 1263-1, de poliamida de alta tenacidad, de color blanco, certificada por AENOR mediante sello N de Productos Certificados AENOR para Redes de Seguridad. Cuerda de red de calibre 4,5 mm. Energía de la red A2 (entre 2,2 y 4,4 kJ). Configuración de la red al rombo, con cuerda perimetral de polipropileno de 16 mm de diámetro. (material) | 0.11 | 2.85 | 0.314 |
| mt50spr170a | m | Cuerda de unión UNE-EN 1263-1 N de polipropileno de alta tenacidad, con tratamiento a los rayos UV, D=8 mm y carga de rotura superior a 7,5 kN. (material) | 0.696 | 0.21 | 0.146 |
| mt50spr180a | m | Cuerda de atado UNE-EN 1263-1 G de polipropileno de alta tenacidad, con tratamiento a los rayos UV, D=12 mm y carga de rotura superior a 20 kN. (material) | 0.22 | 0.37 | 0.081 |
| mt50spr050 | m² | Lona de polietileno de alta densidad, con tratamiento ultravioleta, color verde, 60% de porcentaje de cortaviento, con orificios cada 20 cm en todo el perímetro. (material) | 0.3 | 0.64 | 0.192 |
| mo119 | h | Oficial 1ª Seguridad y Salud. (mano de obra) | 0.176 | 22.13 | 3.895 |
| mo120 | h | Peón Seguridad y Salud. (mano de obra) | 0.176 | 20.78 | 3.657 |
| % | % | Costes directos complementarios | 2 % | 92.224 | 1.844 |
|  |  | Costes directos |  |  | 94.068 |

Residuos:
- colocación: mt50spb030x; factor de residuo 1
- colocación: mt50spb050a; factor de residuo 1
- colocación: mt50spr070; factor de residuo 1
- colocación: mt50spr050; factor de residuo 0.06

## Recursos

**mt50spb030x** Ud Guardacuerpos fijo de seguridad fabricado en acero de primera calidad pintado al horno en epoxi-poliéster
Datos técnicos: Coste energético 20.643 MJ; Emisión de CO2 1.071 kg; Código LER 17 04 05; Masa del elemento 2.1 kg; Volumen 0.001 m3

**mt50spb050a** Ud Barandilla para guardacuerpos matrizada
Datos técnicos: Coste energético 22.904 MJ; Emisión de CO2 1.188 kg; Código LER 17 04 05; Masa del elemento 2.33 kg; Volumen 0.00111 m3

**mt50spr070** m² Red vertical de seguridad tipo U
Datos técnicos: Coste energético 35.167 MJ; Emisión de CO2 1.746 kg; Código LER 17 02 03; Masa del elemento 0.329 kg; Volumen 0.000548 m3
Residuos:
- embalaje: re170203 Plástico. (componente de residuo); rendimiento 0.034 kg; Código LER 17 02 03; Masa del elemento 1 kg; Volumen 0.001667 m3

**mt50spr050** m² Lona de polietileno de alta densidad
Datos técnicos: Coste energético 270.924 MJ; Emisión de CO2 9.641 kg; Código LER 17 06 04; Masa del elemento 1.96 kg; Volumen 0.003267 m3
Residuos:
- embalaje: re170203 Plástico; rendimiento 0.024 kg
