# Relleno localizado

- Propiedad del archivo: CYPE INGENIEROS, S.A.
- Formato: FIEBDC-3/2002
- Divisa: EUR
- Costes indirectos: 3.00 %
- IVA: 21.00 %

## A Acondicionamiento del terreno

### AD Movimiento de tierras en edificación

#### ADR Rellenos y compactaciones

**ADR005** m³ Relleno localizado.
Relleno localizado con hormigón en masa HM-15/B/20/X0, fabricado en central y vertido desde camión.
Incluye: Puesta en obra del hormigón.
Criterio de medición de proyecto: Volumen medido sobre las secciones teóricas de la excavación, según documentación gráfica de Proyecto.
Criterio de medición de obra: Se medirá el volumen realmente ejecutado según especificaciones de Proyecto, sin incluir los incrementos por excesos de excavación no autorizados.

| Código | Ud | Descripción | Rendimiento | Precio | Importe |
|---|---|---|---|---|---|
| mt10hmf011xb | m³ | Hormigón en masa HM-15/B/20/X0, fabricado en central. (material) | 1.000 | 77.00 | 77.00 |
| mq01pan070b | h | Mini pala cargadora sobre neumáticos, de 52 kW/1 m³ kW. (maquinaria) | 0.025 | 36.80 | 0.92 |
| au00auh020 |  | Canaleta para vertido del hormigón. | 1.000 | 0.00 | 0.00 |
| mo020 | h | Oficial 1ª construcción. (mano de obra) | 0.210 | 22.13 | 4.65 |
| mo113 | h | Peón ordinario construcción. (mano de obra) | 0.766 | 20.78 | 15.92 |
| % | % | Costes directos complementarios | 2 % | 98.49 | 1.97 |
|  |  | Costes directos |  |  | 100.46 |
