# Estabilización de taludes

- Propiedad del archivo: CYPE INGENIEROS, S.A.
- Formato: FIEBDC-3/2002
- Divisa: EUR
- Costes indirectos: 3.00 %
- IVA: 21.00 %

## A Acondicionamiento del terreno

### AD Movimiento de tierras en edificación

#### ADV Estabilización de taludes

**ADV020** m² Estabilización de taludes.
Estabilización de taludes mediante la proyección por vía húmeda de dos capas de hormigón, HM-D-400/F/12/XC2, de 10 cm de espesor total.
Incluye: Preparación de la superficie soporte. Regulación de la uniformidad de la presión del aire y de la velocidad. Regulación del contenido de agua. Proyección del material, manteniendo la boquilla a la distancia adecuada. Retirada y carga de los productos de rebote y de los restos generados.
Criterio de medición de proyecto: Superficie medida en proyección vertical, según documentación gráfica de Proyecto.
Criterio de medición de obra: Se medirá, en proyección vertical, la superficie realmente ejecutada según especificaciones de Proyecto.

| Código | Ud | Descripción | Rendimiento | Precio | Importe |
|---|---|---|---|---|---|
| mt10hal200b | m³ | Hormigón para proyectar, HM-D-400/F/12/XC2, fabricado en central. (material) | 0.130 | 92.15 | 11.98 |
| mq06gun010 | h | Gunitadora de hormigón por vía húmeda 33 kW. (maquinaria) | 0.467 | 14.54 | 6.79 |
| mo020 | h | Oficial 1ª construcción. (mano de obra) | 0.480 | 22.13 | 10.62 |
| mo113 | h | Peón ordinario construcción. (mano de obra) | 0.240 | 20.78 | 4.99 |
| % | % | Costes directos complementarios | 2 % | 34.38 | 0.69 |
|  |  | Costes directos |  |  | 35.07 |
