# Malla electrosoldada

- Propiedad del archivo: CYPE INGENIEROS, S.A.
- Formato: FIEBDC-3/2002
- Divisa: EUR
- Costes indirectos: 3.00 %
- IVA: 21.00 %

## C Cimentaciones

### CH Hormigones, aceros y encofrados

#### CHA Aceros

**CHA020** m² Malla electrosoldada.
Malla electrosoldada ME 20x20 Ø 10-10 B 500 T 6x2,20 UNE-EN 10080, colocada en obra, en losa de cimentación. Incluso alambre de atar y separadores.
Incluye: Corte de la malla electrosoldada. Montaje y colocación de la malla electrosoldada. Sujeción de la malla electrosoldada.
Criterio de medición de proyecto: Superficie teórica medida según documentación gráfica de Proyecto. No se ha incrementado la medición por solapes, ya que en la descomposición se ha considerado un 20% más de superficie.
Criterio de medición de obra: Se medirá la superficie teórica ejecutada según especificaciones de Proyecto.

| Código | Ud | Descripción | Rendimiento | Precio | Importe |
|---|---|---|---|---|---|
| mt07sep010ap | Ud | Separador homologado de plástico, para armaduras de malla electrosoldada de varios diámetros. (material) | 0.750 | 0.09 | 0.07 |
| mt07ame010s | m² | Malla electrosoldada ME 20x20 Ø 10-10 B 500 T 6x2,20 UNE-EN 10080. (material) | 1.200 | 10.52 | 12.62 |
| mt08var050 | kg | Alambre galvanizado para atar, de 1,30 mm de diámetro. (material) | 0.014 | 1.50 | 0.02 |
| op00ciz020 |  | Cizalla para acero en barras corrugadas. | 1.000 | 0.00 | 0.00 |
| op00ata010 |  | Atadora de ferralla. | 1.000 | 0.00 | 0.00 |
| mo043 | h | Oficial 1ª ferrallista. (mano de obra) | 0.024 | 23.03 | 0.55 |
| mo090 | h | Ayudante ferrallista. (mano de obra) | 0.024 | 21.86 | 0.52 |
| % | % | Costes directos complementarios | 2 % | 13.78 | 0.28 |
|  |  | Costes directos |  |  | 14.06 |
