# Retirada de capa de protección de tierra vegetal en cubierta plana ajardinada

- Propiedad del archivo: CYPE INGENIEROS, S.A.
- Formato: FIEBDC-3/2002
- Divisa: EUR
- Costes indirectos: 3.00 %
- IVA: 21.00 %

## D Demoliciones

### DQ Cubiertas

#### DQP Capa de protección

**DQP040** m² Retirada de capa de protección de tierra vegetal en cubierta plana ajardinada.
Retirada de capa de protección formada por 25 cm de espesor de tierra vegetal y vegetación existente en cubierta plana ajardinada, con medios manuales, y carga manual sobre camión o contenedor.
Incluye: Retirada de la tierra y la vegetación. Acopio del material retirado. Limpieza de los restos de obra. Carga manual del material retirado y restos de obra sobre camión o contenedor.
Criterio de medición de proyecto: Superficie medida según documentación gráfica de Proyecto.
Criterio de medición de obra: Se medirá la superficie realmente desmontada según especificaciones de Proyecto.

| Código | Ud | Descripción | Rendimiento | Precio | Importe |
|---|---|---|---|---|---|
| mo113 | h | Peón ordinario construcción. (mano de obra) | 0.116 | 20.78 | 2.41 |
| % | % | Costes directos complementarios | 2 % | 2.41 | 0.05 |
|  |  | Costes directos |  |  | 2.46 |
