# Relleno de trasdós de bóveda

- Propiedad del archivo: CYPE INGENIEROS, S.A.
- Formato: FIEBDC-3/2002
- Divisa: EUR
- Costes indirectos: 3.00 %
- IVA: 21.00 %

## E Estructuras

### EF Fábrica

#### EFE Bóvedas

**EFE021** m³ Relleno de trasdós de bóveda.
Relleno de trasdós de bóveda con hormigón en masa HM-15/B/20/X0, con medios manuales.
Incluye: Extendido del material de relleno en tongadas de espesor uniforme. Regleado y nivelación de la superficie de acabado.
Criterio de medición de proyecto: Volumen medido según documentación gráfica de Proyecto.
Criterio de medición de obra: Se medirá el volumen realmente ejecutado según especificaciones de Proyecto.

| Código | Ud | Descripción | Rendimiento | Precio | Importe |
|---|---|---|---|---|---|
| mt10hmf011xb | m³ | Hormigón en masa HM-15/B/20/X0, fabricado en central. (material) | 1.050 | 77.00 | 80.85 |
| mo020 | h | Oficial 1ª construcción. (mano de obra) | 0.500 | 22.13 | 11.07 |
| mo113 | h | Peón ordinario construcción. (mano de obra) | 1.000 | 20.78 | 20.78 |
| % | % | Costes directos complementarios | 2 % | 112.70 | 2.25 |
|  |  | Costes directos |  |  | 114.95 |
