# Acero para pretensar

- Propiedad del archivo: CYPE INGENIEROS, S.A.
- Formato: FIEBDC-3/2002
- Divisa: EUR
- Costes indirectos: 3.00 %
- IVA: 21.00 %

## E Estructuras

### EH Hormigón armado

#### EHA Losas postesadas

**EHA020** kg Acero para pretensar.
Acero para pretensar, UNE 36094 Y 1860 S7, para losas con una distancia entre ejes de pilares mayor de 10 m.
Incluye: Colocación de los anclajes activos. Colocación de separadores o sillas para los tendones. Colocación de los tendones. Colocación de los anclajes. Protección de los anclajes y acopladores frente a la entrada de hormigón. Tesado. Clavado de cuñas. Corte de los excesos de armadura activa. Inyección y sellado de los cajetines. Hormigonado del anclaje para su protección.
Criterio de medición de proyecto: Número de unidades previstas, según documentación gráfica de Proyecto.
Criterio de medición de obra: Se medirá el número de unidades realmente ejecutadas según especificaciones de Proyecto.

| Código | Ud | Descripción | Rendimiento | Precio | Importe |
|---|---|---|---|---|---|
| mt07cap010c | kg | Acero para pretensar, UNE 36094 Y 1860 S7, para losas con una distancia entre ejes de pilares mayor de 10 m. Incluso anclajes, vainas y todos los accesorios necesarios para las operaciones de enfilado, tesado e inyección y sellado de cajetines. (material) | 1.000 | 8.64 | 8.64 |
| mo042 | h | Oficial 1ª estructurista. (mano de obra) | 0.100 | 23.03 | 2.30 |
| mo089 | h | Ayudante estructurista. (mano de obra) | 0.100 | 21.86 | 2.19 |
| % | % | Costes directos complementarios | 2 % | 13.13 | 0.26 |
|  |  | Costes directos |  |  | 13.39 |
