# Hoja principal de fachada ventilada, de entramado autoportante. Sistema SCLIC "PROMAT"

- Propiedad del archivo: CYPE INGENIEROS, S.A.
- Formato: FIEBDC-3/2002
- Divisa: EUR
- Costes indirectos: 3.00 %
- IVA: 21.00 %

## F Fachadas y particiones

### FA Fachadas ventiladas

#### FAN Sistemas de entramado autoportante para hoja principal

**FAN050** m² Hoja principal de fachada ventilada, de entramado autoportante. Sistema SCLIC "PROMAT".
Hoja principal de fachada ventilada, de entramado autoportante. Sistema SCLIC "PROMAT", formado por: ESTRUCTURA: estructura metálica de acero de canales horizontales de 80/40 mm y montantes verticales de 80/40 mm, de 1,5 mm de espesor con una modulación de 600 mm y disposición normal "N"; AISLAMIENTO: panel semirrígido de lana mineral, según UNE-EN 13162, de 60 mm de espesor, resistencia térmica 1,8 m²K/W, conductividad térmica 0,033 W/(mK), colocado entre los montantes de la estructura portante; PLACAS INTERIORES: dos placas de yeso laminado (una placa tipo hidrofugado de 12,5 mm de espesor y una placa tipo cortafuego de 15 mm de espesor); IMPERMEABILIZACIÓN: lámina altamente transpirable, impermeable al agua de lluvia, fijada a los montantes de la estructura metálica por la cara exterior; PLACA EXTERIOR: placa de cemento Portland reforzado con fibras, con resistencia al fuego, con baja absorción superficial de agua, de alta resistencia al impacto, de alta dureza superficial y con aislamiento acústico, Hydropanel "PROMAT", Euroclase A2-s1, d0 de reacción al fuego, según UNE-EN 13501-1 de 1200x2600 mm, con los bordes longitudinales rebajados, de 12 mm de espesor. Incluso banda acústica, maestras 80 y perfiles en L para la resolución de los encuentros con los forjados; tornillería para la fijación de las placas, fijaciones para el anclaje de los perfiles, pasta, cinta y mortero Hydropanel RM Finisher, para el tratamiento de juntas y cinta adhesiva de doble cara para la fijación de la lámina altamente transpirable.
Incluye: Replanteo de la estructura metálica en suelo y techo. Nivelación y limpieza de la base. Colocación de la banda acústica. Fijación al suelo de las maestras. Fijación al techo de los perfiles en L. Montaje de la estructura metálica. Corte de las placas. Colocación y atornillado a la estructura de las placas exteriores. Colocación y fijación provisional de la impermeabilización. Fijación de la estructura metálica. Corte y preparación del aislamiento a colocar entre los montantes. Colocación del aislamiento entre los montantes. Fijación a la estructura de las placas interiores. Tratamiento de juntas. Enrasado y alisado con mortero y cinta de juntas. Realización de todos los trabajos necesarios para la resolución de los huecos. Resolución de puntos singulares.
Criterio de medición de proyecto: Superficie medida según documentación gráfica de Proyecto, sin duplicar esquinas ni encuentros, deduciendo los huecos de superficie mayor de 1 m².
Criterio de medición de obra: Se medirá la superficie realmente ejecutada según especificaciones de Proyecto, sin duplicar esquinas ni encuentros, deduciendo los huecos de superficie mayor de 1 m², añadiendo a cambio la superficie de la parte interior del hueco, correspondiente al desarrollo de jambas y dinteles.

| Código | Ud | Descripción | Rendimiento | Precio | Importe |
|---|---|---|---|---|---|
| mt12psg041c | m | Banda autoadhesiva desolidarizante de espuma de poliuretano de celdas cerradas, de 3,2 mm de espesor y 70 mm de anchura, resistencia térmica 0,10 m²K/W, conductividad térmica 0,032 W/(mK). (material) | 1.200 | 0.33 | 0.40 |
| mt12psg160f | m | Perfil en L, de acero galvanizado, de 50 mm. (material) | 0.350 | 1.44 | 0.50 |
| mt12psg050d | m | Maestra Omega de chapa de acero galvanizado, de ancho 80 mm, según UNE-EN 14195. (material) | 0.700 | 1.51 | 1.06 |
| mt12psg070l | m | Canal de perfil de acero galvanizado de 80 mm de anchura, según UNE-EN 14195. (material) | 0.700 | 3.33 | 2.33 |
| mt12psg060l | m | Montante de perfil de acero galvanizado de 80 mm de anchura, según UNE-EN 14195. (material) | 2.000 | 4.18 | 8.36 |
| mt12psg081i | Ud | Tornillo autoperforante rosca-chapa 3,5x9,5 mm. (material) | 2.000 | 0.01 | 0.02 |
| mt16lra020edm | m² | Panel semirrígido de lana mineral, según UNE-EN 13162, de 60 mm de espesor, resistencia térmica 1,8 m²K/W, conductividad térmica 0,033 W/(mK), Euroclase A1 de reacción al fuego según UNE-EN 13501-1, capacidad de absorción de agua a corto plazo <=1 kg/m² y factor de resistencia a la difusión del vapor de agua 1,3. (material) | 1.050 | 15.64 | 16.42 |
| mt15pdw010bc | m² | Lámina altamente transpirable, impermeable al agua de lluvia, de polipropileno, con armadura, de 148 g/m², de 0,03 m de espesor de aire equivalente frente a la difusión de vapor de agua, según UNE-EN 1931, estanqueidad al agua clase W1 según UNE-EN 1928, (Euroclase E de reacción al fuego, según UNE-EN 13501-1), suministrada en rollos de 1,50x50 m, según UNE-EN 13859-2. (material) | 1.100 | 4.42 | 4.86 |
| mt12pho010g | m² | Placa de cemento Portland reforzado con fibras, con resistencia al fuego, con baja absorción superficial de agua, de alta resistencia al impacto, de alta dureza superficial y con aislamiento acústico, Hydropanel "PROMAT", Euroclase A2-s1, d0 de reacción al fuego, según UNE-EN 13501-1 de 1200x2600 mm, con los bordes longitudinales rebajados, según UNE-EN 12467. (material) | 1.000 | 23.35 | 23.35 |
| mt12pho020a | Ud | Tornillo HP-SP-PH2 "PROMAT" 3,9x32. (material) | 20.000 | 0.01 | 0.20 |
| mt12psg220 | Ud | Fijación compuesta por taco y tornillo 5x27. (material) | 1.600 | 0.06 | 0.10 |
| mt12psg010p | m² | Placa de yeso laminado H1 / UNE-EN 520 - 1200 / longitud / 12,5 / con los bordes longitudinales afinados, con alma de yeso hidrofugado, para zonas húmedas. (material) | 1.000 | 7.21 | 7.21 |
| mt12psg010g | m² | Placa de yeso laminado DF / UNE-EN 520 - 1200 / longitud / 15 / con los bordes longitudinales afinados, con fibra de vidrio textil en la masa de yeso que le confiere estabilidad frente al fuego. (material) | 1.000 | 7.48 | 7.48 |
| mt12psg081c | Ud | Tornillo autoperforante 3,5x25 mm. (material) | 7.000 | 0.01 | 0.07 |
| mt12psg081e | Ud | Tornillo autoperforante 3,5x45 mm. (material) | 15.000 | 0.01 | 0.15 |
| mt12psg030a | kg | Pasta de juntas, según UNE-EN 13963. (material) | 0.500 | 0.90 | 0.45 |
| mt12psg040a | m | Cinta microperforada de papel, según UNE-EN 13963. (material) | 1.600 | 0.04 | 0.06 |
| mt12pho040a | kg | Pasta de juntas Hydropanel RM Finisher "PROMAT"; rango de temperatura de trabajo de 5 a 30°C, para aplicación manual con cinta de juntas. (material) | 0.600 | 2.38 | 1.43 |
| mt15bas035a | Ud | Cartucho de masilla elastómera tixotrópica, monocomponente, a base de polímeros híbridos (MS), de color gris, de 600 ml, de alta adherencia, con elevadas propiedades elásticas, resistencia al envejecimiento y a los rayos UV, dureza Shore A aproximada de 25 y alargamiento en rotura > 600%, según UNE-EN ISO 11600. (material) | 0.020 | 8.24 | 0.16 |
| mt12pho030a | m | Cinta de juntas Hydropanel Strip "PROMAT", de 50 mm de anchura. (material) | 2.100 | 0.04 | 0.08 |
| mt15pdw100a | m | Cinta adhesiva de doble cara, con adhesivo acrílico, de 50 mm de anchura, con resistencia a los rayos UV, rango de temperatura de trabajo de -20 a 100°C, suministrada en rollos de 50 m de longitud. (material) | 1.600 | 1.09 | 1.74 |
| op00ato010 |  | Atornillador. | 1.000 | 0.00 | 0.00 |
| op00fre010 |  | Fresadora. | 1.000 | 0.00 | 0.00 |
| mo052 | h | Oficial 1ª montador de sistemas de fachadas prefabricadas. (mano de obra) | 0.476 | 22.74 | 10.82 |
| mo099 | h | Ayudante montador de sistemas de fachadas prefabricadas. (mano de obra) | 0.476 | 21.02 | 10.01 |
| mo053 | h | Oficial 1ª montador de prefabricados interiores. (mano de obra) | 0.476 | 22.74 | 10.82 |
| mo100 | h | Ayudante montador de prefabricados interiores. (mano de obra) | 0.476 | 21.02 | 10.01 |
| mo054 | h | Oficial 1ª montador de aislamientos. (mano de obra) | 0.050 | 22.74 | 1.14 |
| mo101 | h | Ayudante montador de aislamientos. (mano de obra) | 0.050 | 21.02 | 1.05 |
| % | % | Costes directos complementarios | 3 % | 120.28 | 3.61 |
|  |  | Costes directos |  |  | 123.89 |
