# Dintel prefabricado, de hormigón armado, revestido con piezas cerámicas

- Propiedad del archivo: CYPE INGENIEROS, S.A.
- Formato: FIEBDC-3/2002
- Divisa: EUR
- Costes indirectos: 3.00 %
- IVA: 21.00 %

## F Fachadas y particiones

### FC Dinteles, cargaderos y cajones de persiana

#### FCC Prefabricados cerámicos

**FCC005** m Dintel prefabricado, de hormigón armado, revestido con piezas cerámicas.
Dintel prefabricado, de hormigón armado, revestido con piezas cerámicas, 6x7 cm, apoyado sobre una capa de mortero de cemento, industrial, M-7,5, montaje y desmontaje de apeo compuesto por 2 puntales metálicos telescópicos, amortizables en 150 usos y tablones de madera de pino, amortizables en 10 usos.
Incluye: Limpieza y nivelación de la superficie de apoyo. Replanteo y marcado de ejes de apoyo en el hueco de paso. Replanteo y corte de los tablones. Instalación del apeo. Colocación del dintel. Desmontaje y retirada del apeo.
Criterio de medición de proyecto: Longitud medida según documentación gráfica de Proyecto, incluyendo las entregas en los apoyos.
Criterio de medición de obra: Se medirá la longitud realmente ejecutada según especificaciones de Proyecto, incluyendo las entregas en los apoyos.

| Código | Ud | Descripción | Rendimiento | Precio | Importe |
|---|---|---|---|---|---|
| mt20dce010i | m | Dintel prefabricado, de hormigón armado, revestido con piezas cerámicas, 6x7 cm. (material) | 1.000 | 6.64 | 6.64 |
| mt08aaa010a | m³ | Agua. (material) | 0.006 | 1.50 | 0.01 |
| mt09mif010da | t | Mortero industrial para albañilería, de cemento, color gris, categoría M-7,5 (resistencia a compresión 7,5 N/mm²), suministrado en sacos, según UNE-EN 998-2. (material) | 0.002 | 56.97 | 0.11 |
| mt50spa050m | m³ | Tablón de madera de pino, dimensiones 20x7,2 cm. (material) | 0.003 | 439.20 | 1.32 |
| mt50spa101 | kg | Clavos de acero. (material) | 0.053 | 1.87 | 0.10 |
| mt50spa081a | Ud | Puntal metálico telescópico, de hasta 3 m de altura. (material) | 0.014 | 19.25 | 0.27 |
| mo020 | h | Oficial 1ª construcción. (mano de obra) | 0.220 | 22.13 | 4.87 |
| mo113 | h | Peón ordinario construcción. (mano de obra) | 0.420 | 20.78 | 8.73 |
| % | % | Costes directos complementarios | 2 % | 22.05 | 0.44 |
|  |  | Costes directos |  |  | 22.49 |
