# Dintel prefabricado, de hormigón pretensado

- Propiedad del archivo: CYPE INGENIEROS, S.A.
- Formato: FIEBDC-3/2002
- Divisa: EUR
- Costes indirectos: 3.00 %
- IVA: 21.00 %

## F Fachadas y particiones

### FC Dinteles, cargaderos y cajones de persiana

#### FCH Prefabricados de hormigón

**FCH070** Ud Dintel prefabricado, de hormigón pretensado.
Dintel prefabricado de hormigón pretensado, 150x11x7 cm, con tres barras de acero de 8 mm de diámetro en la parte central, apoyado sobre una capa de mortero de cemento, industrial, M-7,5 Incluye: Limpieza y preparación del plano de apoyo. Replanteo y marcado de ejes de apoyo en el hueco de paso. Colocación del dintel.
Criterio de medición de proyecto: Número de unidades previstas, según documentación gráfica de Proyecto.
Criterio de medición de obra: Se medirá el número de unidades realmente ejecutadas según especificaciones de Proyecto.

| Código | Ud | Descripción | Rendimiento | Precio | Importe |
|---|---|---|---|---|---|
| mt20dhp030c | Ud | Dintel prefabricado de hormigón pretensado, 150x11x7 cm, con tres barras de acero de 8 mm de diámetro en la parte central. (material) | 1.000 | 17.40 | 17.40 |
| mt08aaa010a | m³ | Agua. (material) | 0.006 | 1.50 | 0.01 |
| mt09mif010da | t | Mortero industrial para albañilería, de cemento, color gris, categoría M-7,5 (resistencia a compresión 7,5 N/mm²), suministrado en sacos, según UNE-EN 998-2. (material) | 0.002 | 56.97 | 0.11 |
| mo020 | h | Oficial 1ª construcción. (mano de obra) | 0.200 | 22.13 | 4.43 |
| mo113 | h | Peón ordinario construcción. (mano de obra) | 0.240 | 20.78 | 4.99 |
| % | % | Costes directos complementarios | 2 % | 26.94 | 0.54 |
|  |  | Costes directos |  |  | 27.48 |
